# Sanierung und Umbau HWK Dortmund
Angebotsaufforderung (GAEB DA XML 3.2, DA83)
Projekt: 2023-025
Währung: EUR
Erstellt mit: GXML Toolbox V3.3 R20230829, iTWO_64 V24.0.667, 15.10.2026

## Allgemeine und technische Vorbemerkungen, Besondere Vertragsbedingungen
Baubeschreibung
Die Baustelle liegt auf dem Gelände der Handwerkskammer Dortmund, Barbarastraße 7, 44357 Dortmund. Die Handwerkskammer Dortmund ist eine Unterrichts- und Ausbildungstätte mit Liefer- und Publikumsverkehr durch Schüler und Auszubildende, mit einer Vielzahl von Gebäuden über das Gelände verteilt (Gebäudekomplex).

Im Zuge der Errichtung eines neuen Lehrgebäudes, sollen die Entwässerung und Freianlagen hergestellt werden, sowie Anschlüsse zu bestehenden Gebäuden/Hallen hergestellt werden.

Hiebei kommt es zur Anwesenheit verschiedener Unternehmer im Baufeld, der AN hat hierzu erforderliche Koordinationen welche seine Arbeiten betreffen herbeizuleiten, sowie an Terminen zur Koordination mit Dritten teilzunehmen. Koordinationen und Absprachen sind durch den AN zu dokumentieren und dem AG rechtzeitig anzuzeigen.

Angaben zur Ausführung:
Die Bauarbeiten finden in Teilbereichen statt. Flächen zur Baustelleneinrichtung sind auf dem Gelände gemäß Darstellung im Lageplan möglich, darüber hinausgehende Flächen müssen im Baufeld genutzt werden, sowie Arbeiten in Ausführung in Teilabschnitten daran angepasst werden. Die Teibereiche gliedern sich in Medientrasse Kabelgräben, Entwässerung und Freianlagen. Dies ist als Erschwernis bereits in die Kalkulation der Einheitspreise einzukalkulieren und wird nicht gesondert vergütet. Flächen daüber hinaus sind in eigener Verantwortung durch den AN zu stellen, sowie Gebühren hierfür selbst zu tragen. Lagepläne sind dem LV beigefügt, aus dem die örtliche Lage und die Abmessungen der Teilbereiche auf dem Gelände hervorgeht.

Der AG gibt einen Terminplan vor, welcher zu beachten ist. Daraus ergeben sich vertraglich einzuhaltene Fristen. Die sich daraus ergebende Anzahl von Mitarbeitern (Anzahl und Kollonnenstärken) sowie Maschinen und Gerätschaften zur Leistungserbringung ist durch AN darauf hin einzurichten.
Dies ist bei der Kalkulation der Einheitspreise aller Positionen des LV zu berücksichtigen und wird nicht weiter vergütet.
Der Terminplan ist der Ausschreibung beigefügt.

Die Baumaßnahme umfasst im Wesentlichen:

Erstellung von Freianlagen eines Neubaus:
Fläche Verbundsteinpflaster Bk1,8  ca. 900m2
Betonsteinpflaster  ca. 200m2
Rasenfugenpflaster im Parkplatzbereich  ca. 100 m2
Aufnehmen und Wiedereinbauen von Pflaster des AG
  ca. 200 m2
Pflanzarbeiten von Hochstämmen 3 St, Strauch 16St und Staudenpflanzungen inkl. Bodendeckender ca. 1000 St inklusive Fertigstellungspflege

Kanalbau/Entwässerung:
Entwässerungsrinnen  ca 120m
Kanäle DN 150 bis DN 250 SW/RWca. 100m
Einsteigsschächte DN100 ca. 3 St

Erstellung einer Retentionsmulde mit Basisabdichtung und Zuleitungen der Dachentwässerungen mit Grunfläche
  ca. 100m2

Medienkanaltrassen:
Verlegung von Lerrohren  ca. 700m
 und Kabelschächten  ca. 5 St
Aufnahme und Erneuerung im Bestand von
Pflaster  ca. 85m2
Asphalt  ca. 100m2
Schotter-/Vegetations-/Schotterrasenflächen  ca. 350 m2

Verkehrsverhältnisse/UVV/Verkehrssicherung:
Die Baumaßnahme ist grundsätzlich anfahrbar. Im Nahbereich außerhalb des Baufeldes liegend befindet sich eine Gasdrainage, welche den ursprünglichen Schacht der Zeche Adolf von Hansemann entgast. Dort ist ein Schutzbereich ausgewiesen, welche nicht bauliche genutzt oder mit großen Lasten beaufschlag werden darf. Die Lage geht aus den Katasterplänen hervor und ist durch den AN zu berücksichtigen. Schwerlasttransporte sind auf diese Erfordernis abzustimmen, und rechtzeitig vor Befahrung des Geländes durch den AN einzuweisen. Dies ist in die entpsrechenden Positionen des LV einzukalkulieren und wird nicht gesondert vergütet.

Auf dem Gelände der Handwerkskammer Dortmund findet reger Liefer- und Besucherverkehr statt. Ebenfalls befinden sich Ausbildungsstätten auf dem Gelände, in unmittelbarer Nähe zB das Gewerk der Gerüstbauer, Schweißer und zum Korrosionsschutz. Der AN hat mit Vorsicht und Umsicht zu agieren. Arbeitsstellen sind stets abzusichern. Die Arbeiten sind im Umfang auf die mögliche in Anspruchsnahme der Flächen abzustimmen.

Weiter hat der AN einen für die Verkehrssicherung zuständigen Mitarbeiter gemäß MVAS zu benennen. Dieser muss per Mobilfunk im Rahmen der Geschäftszeiten stets erreichbar sein. Ihm obliegen die Pflichten zur Sorgfalt und Gefahrenabwehr.

Die UVV der DGUV sind stets zu beachten.

Zerstörte bzw. abhanden gekommene Gegenstände sind sofort zu ersetzen und werden nicht zusätzlich vergütet.
Das Umsetzen der Verkehrseinrichtung und Sicherung ist gemäß Baufortschritt an den jeweiligen Arbeitsorten mit einzukalkulieren.

Baustelleneinrichtung und Lagerflächen:
Mögliche BE-Flächen sind im Lageplanausgewieen.

Weitere Stellflächen für Aufenthals-/Materialcontainer sind auf dem Gelände möglich, ggfls. muss die Baustelleneinrichtung im Zuge der Erstellung der Flächen umgesetzt werden.

Zusätzliche Baustelleneinrichtungsflächen und Lagerflächen stellt der AG nicht zur Verfügung. Diese sind durch den AN selbst zu besorgen und werden nicht gesondert vergütet.

Wasser / Abwasser / Strom:

Die Bauseits für den Hochbau zu Verfügung gestellten Anschlusspunkte können durch den AN genutzt werden. Sollten darüber hinaus Anschlusspunkte nicht möglich sein (insbesondere Strom), sind diese durch den AN selbst zu besorgen, zB durch mobile Anlagen. Dies ist bereits bei der Angebotskalkulation zu berücksichtigen und wird nicht zusätzlich vergütet.

Reinigung der in anspruchgenommenen Flächen:

Die Reinigung der in Anspruch genommenen Flächen in Verbindung mit von den Arbeiten des AN herrührenden Verschmutzungen ist arbeitstäglich durchzuführen. Dies ist in der Angebotserstellung zu berücksichtigen und wird nicht zusätzlich vergütet.

Vergütung Baustoffe:

Mengen eingebauter Baustoffe werden in verdichtetem Zustand vergütet. Die Mengenangaben des LVs beziehen sich auf verdichtete Baustoffe.

Ersatzbaustoffverordnung/Bodenentsorgung-/verwertung

Lagerfläche kann der AG nur im Rahmen der Baustelleneinrichtung zur Verfügung stellen (s. Kap Baustelleneinrichtung und Lagerflächen), Lagerplätze als Aufbereitungslager kann der AG grundsätzlich nicht bereitstellen. Diese sind durch den AN zu besorgen und werden nicht gesondert vergütet. Dies ist bereits mit Angebotserstellung in der Preisbildung der entsprechenden Positionen zu berücksichtigen.

Böden zur Entsorgung/Verwertung sind bei Belegung der Lagerfläche (ca. 200m3 s. Kap. Baustelleneinrichtung und Lagerflächen) direkt von der Baustelle abzufahren.

Entsprechende Deklarationen sind in situ rechtzeitig vor Aufnahme der jeweiligen Tiefbauarbeiten in den entsprechenden Abschnitten und Tiefen durchzuführen.

Eignungs- und Gütenachweis:
Der AN hat für die auszuführenden Arbeiten die nötige Sachkunde aller eingesetzten Mitarbeiter nachzuweisen.

Ansprechpartner des AN:
Der AN hat einen für die Baumaßnahme einen zuständigen Mitarbeiter mit geeigneter Qualifikation und Leitungs-/Anweisungsfunktion zu benennen. Dieser muss per Mobilfunk im Rahmen der Geschäftszeiten stets erreichbar sein.

Zusätzlich
VERTRAGSBEDINGUNGEN

RECHNUNGSSTELLUNG
Rechnungen sind mit prüfbarer Aufmaßberechnung und
Aufmaßplänen, 1-fach in Papier, digital als pdf-Datei
und die Aufmaßberechnung als GAEB-Datei (D11) über die
Plattform AWARO der Objektüberwachung  zustellen. Die
Projektsteuerung ist bei der digitalen Übermittlung  in
cc zu setzen.
Abschlagsrechnungen und Schlussrechnung sowie Aufmaße
sind kumuliert aufzustellen.
Neu abzurechnende mengen  sind im Aufmaß kenntlich zu
machen  das Aufmaß und die dem Aufmaß beizufügenden
Aufmaßpläne sind vor Übermittlung mit der
Objektüberwachung abzustimmen. Die Nummerierung und
Reihenfolge der Positionen in der Rechnung und im
Aufmaß sind gemäß Leistungsverzeichnis aufzustellen.
Abschlagsrechnungen sind nur zulässig bei signifikanter
Leistungserbringung bzw. Erhöhung von mindestens 10 %
ober alle 6 KW.
Nicht vom AN übernommene Korrekturen des AG werden mit
250 € in Abzug gebracht.

Die Nachträge  sind mit der Begründung ggfs.
Planunterlage und Einheitspreiskalkulation zu jeder
position 1-fach in Papier, digital als pdf-Datei und
als GAEB_Datel (D86) der Objektüberwachung  über die
Plattform AWARO zuzustellen.
Die Projektsteuerung ist bei der digitalen Übermittlung
in cc zu setzen.

Die Ausführungsfristen berücksichtigen Werktage von
Montag bis einschließlich Samstag.
Als reguläre Arbeitszeit gelten die Zeiten von 7.00 bis
19.00 Uhr an Werktagen (Montag-Samstag)
Für Arbeiten innerhalb dieses Zeitraum erfolgt keine
zusätzliche Vergütung.

VERTEILUNG DER GEFAHR
Der Auftraggeber schließt eine Bauleistungsversicherung
ab. Die Umlage beträgt 0,15 % der
Bruttoabrechnungssumme.

AUSFÜHRUNGSUNTERLAGEN
Die für die Ausführung notwendigen Unterlagen werden dem Auftragnehmer über den Planserver zur Verfügung
gestellt.

AUSFÜHRUNG
Die vom Auftragnehmer als Nachunternehmer beschäftigten
Firmen fallen nicht unter die Koordinationspflicht des
Auftraggebers.
Baubesprechungen finden regelmäßig, einmal wöchentlich
statt. Die Teilnahme ist für den AN während seiner
Ausführungszeit bzw. 3 KW vor Beginn der Ausführung
verpflichtend.

Schutz von Bäumen und Grundflächen
Schutz von Pflanzen, Bauteilen und Zufahrtswegen
Nachbargrundstücke, Nachbargebäude, öffentliche und
Baustellenverkehrsflächen sind vom Auftragnehmer bei
Benutzung durch ihn vor Beschädigung zu schützen. Falls
eine Beschädigung erfolgt, hat der Auftragnehmer nach
Meldung des Schadens bei der Objektüberwachung den
ursprünglichen Zustand auf eigene Kosten wieder
herzustellen. Der Auftraggeber ist berechtigt, falls
der Auftragnehmer nicht unverzüglich, spätestens jedoch
zwei Tage nach Aufforderung dieser Festlegung
nachkommt, auf Kosten des Auftragnehmers die
Reparaturen durch Dritte durchführen zu lassen. Falls
durch die Beschädigung Gefahr in Verzug ist und der
Auftragnehmer für die Bauleitung nicht zu erreichen
ist, ist die Bauleitung berechtigt, in diesem Falle
unverzüglich die Beseitigung auf Kosten des
Auftragnehmers vorzunehmen. Die notwendigen Absprachen
um Genehmigungen sind vom Auftragnehmer vor Beginn der
Arbeiten einzuholen. Der erforderliche Zeitvorlauf ist
zu berücksichtigen.
Angrenzend an das Baugrundstück befindet sich eine
Naturschutzgebiet.

Art und Umfang der Regelung und Sicherung des
öffentlichen Verkehrs.
Evtl vom Bieter benötigte Sondernutzungen öffentlicher
Verkehrsflächen sind vom Bieter eigenständig zu
veranlassen und die Gebühren zu übernehmen.

Vorhandene Anlagen, Abwasser und
Versorgungsanlagen.
Im Umfeld des Baubereichs ist ein Entwässerungskanal vorhanden. Dieser liegt in einem Abstand von ca. 85 cm.

Darüber hinaus ist folgendes vereinbart:
Während der gesamten Bauzeit ist ein Bautagebuch mit
Tagesbericht zu führen. Dieser Bericht muss folgende
Mindestangaben erhalten:
- Wetterlage
- Anzahl der Mitarbeiter auf der Baustelle
- Einsatz von Geräten und Maschinen
- Ausgeführte Leistungen
- Terminbeurteilungen
- besondere Vorkommnisse
- besondere Anweisungen des Auftraggebers

Als Vertreter des Auftraggebers gilt die
Objektüberwachung.
Die Objektüberwachung hat auf der Baustelle das Hausrecht.

Die Beschäftigung von Mitarbeitern ohne gesetzliche
Meldung (Unfallversicherung, Sozialversicherung,
Anmeldung zur Lohnsteuer etc.) ist bei der Ausführung
verboten. Die Anmeldung der Mitarbeiter hat vor Baubeginn zuerfolgen.

Der Auftragnehmer stellt den Auftraggeber ausdrücklich
von allen Schäden, die sich aus gesetzlicher
Handlungsweise ergeben oder ergeben können, frei.

STUNDENLOHNARBEITEN
Stundenlohnnachweise werden von der Bauleitung und dem
Auftraggeber im 14-tägigen Abstand unterzeichnet..

Vor Beginn der Arbeiten ist die Baustelle  mit der
Objetüberwachung der Architekten zu begehen. Es erfolgt
die Einweisung in die auszuführenden Arbeiten und die
Baustelle. Auf besonders zu schützende Bauteile wird
hingewiesen. An diesem Termin müssen die Fachbauleiter
der einzelnen Firmen, die an der Baumaßnahme beteiligt
sind, teilnehmen.
Es ist durch den Auftragnehmer sicher zu stellen, das
jeder Arbeiter auf der Baustelle, auch wenn er der
deutschen Sprache nicht mächtig ist, die Anweisungen
versteht und umsetzen kann. Ebenso muss bei allen
Arbeiten durchgehend ein Vorarbeiter anwesend sein, der
der deutschen Sprache in Schrift und Wort
uneingeschränkt mächtig ist.

Besonderheiten
Vom AN ist für die Dauer der auszuführenden Arbeiten
ein deutschsprachiger Bauleiter oder Vorarbeiter
täglich und dauerhaft auf der Baustelle vorzusehen. Der
Bauleiter/ Vorarbeiter steht als ständiger
Ansprechpartner für den Bauherrn und seiner Vertreter
zur Verfügung.

Bedenken
Hat der Auftragnehmer Bedenken gemäß VOB Teil B § 4
Ziffer 4 oder wegen sonstiger Vorbedingungen und
Begleitumstände, muss er die Objektüberwachung  oder
Fachingenieure davon umgehend schriftlich in Kenntnis
setzen. Bei Unterlassung dieser Pflicht trägt der
Auftragnehmer die Haftung uneingeschränkt allein.

HINWEIS ZUR ÜBERMITTLUNG VON DOKUMENTEN UND
SCHRIFTVERKEHR
Die Übermittlung aller Dokumente und jeglicher
Schriftverkehr erfolgt ausschließlich über AWARO.
Dokumente und Schriftverkehr, die nicht in AWARO
eingestellt sind, gelten als nicht zugestellt, nicht
existent.
Abrechnung nach bestimmten Zeichnungen oder
Tabellen.
Die Abrechnung erfolgt elektronisch über den vom AG
eingerichteten Planserver (Awaro)

Es gelten die, für die zu erbringenden Lieferungen und Leistungen einschlägigen DIN-Normen in den neuesten Fassungen, sowie sonstige Vorschriften, Richtlinien und behördliche Anordnungen. Alle im Zusammenhang mit der Baumaßnahme relevanten Normen der FLL (Forschungsgesellschaft Landschaftsentwicklung und Landschaftsbau e.V.) sind verbindlich.

## Gütesicherung der Ausführung nach RAL-GZ 961
Gütesicherung der Ausführung nach RAL-GZ 961
Qualifikation Güteschutz Kanalbau e.V.

Sicherstellung der Qualifikation
Der Auftragnehmer verpflichtet sich, die mit Angebotsabgabe nachgewiesene fachliche Qualifikation des Unternehmens entsprechend RAL-GZ 961 (Fachkunde, technische Leistungsfähigkeit, Zuverlässigkeit der technischen Vertragserfüllung) und Gütesicherung des Unternehmens während der Ausführung der Werkleistung sicherzustellen und zu erfüllen. Der Auftragnehmer verpflichtet sich, während der Ausführung der Werkleistung projektbegleitend die zugehörige "Eigenüberwachung" entsprechend RAL-GZ 961 Abschnitt 4.2 durchzuführen.

Übergabe Nachweis zur Gütesicherung (in Kopie an AG)
Der Nachweis auf Abschluss einer externen Gütesicherung des Unternehmens für die Dauer der beauftragten Werkleistung (in Form eines Gütesicherungsvertrages über die Durchführung der Gütesicherung und der damit verbundenen regelmäßigen Überprüfung des Unternehmens durch eine, der vom AG anerkannten, Prüfstellen) bzw. alternativ der Nachweis über die Gültigkeit der bestehenden RAL-Gütesicherung (in Form der Beurkundung) ist nach Auftragserteilung dem Auftraggeber auf Verlangen innerhalb von 6 Kalendertagen vorzulegen und zu übergeben.

Die Beurkundung der Beurteilungsgruppe AK3 ist nachzuweisen, alternativ gemäß obiger Anmerkung der Nachweis auf Abschluss einer externen Gütesicherung.

## Abrechnung
Kanalgräben
Abgerechnet werden Mindesrohrgrabenbreiten DIN1610 zuzüglich beidseitiger Verbau von je 10 cm bei verbauten Gräben. Größere Rohrgrabenbreiten und Folgearbeiten/-kosten ohne vorherige Anmeldung bei der Bauüberwachung durch den AN gehen zu Lasten des AN.

Erdbaustoffe
Erdbaustoffe werden nur in der Kubatur des verdichteten Zustand vergütet. Abrechnung gemäß Abtrags- oder Einbauprofilen.
Bei der Entsorgung von Bodenaushub gelten ebenfalls die Kubaturen der Abtragsprofile.

Nachweis von Kubaturen
Kubaturen von Abtrags- oder Einbauprofilen sind durch den AN nachzuweisen. Hierfür ist eine Position im LV enthalten, welche die Vermessung vor und nach Bauzustand vergütet. Es sind zur Anerkennung der Abrechnung stets Aufmaße in Planform zu übergeben, aus denen textliche Aufmaße/Anschriebe nachprüfbar sind.
Eine zusätzliche Vergütung erfolgt nicht und ist bei der Kalkulation des Angebotes zu berücksichtigen.

## ZTV Entwässerung / Straßenbau
Zusätzliche Technische Vertragsbedingungen für Bauleistungen
 (in der jeweils gültigen Fassung)
ZTV-GE-Entw  Zusätzliche Technische Vertragsbedingungen für die Ausführung von Entwässerungsbauarbeiten in der Stadt Gelsenkirchen

ZTV-GE-StrB  Zusätzliche Technische Vertragsbedigungen für die Ausführung von Straßenbauarbeiten in der Stadt Gelsenkirchen

ZTVE-StB  (Zusätzliche Technische Vertragsbedingungen und Richtlinien für Erdarbeiten im
  Straßenbau)

ZTVT-StB  (Zusätzliche Technische Vertragsbedingungen und Richtlinien für Tragschichten im
  Straßenbau)

ZTV SoB-StB  (Zusätzliche Technische Vertragsbedingungen und Richtlinien für den Bau von
  Schichten ohne Bindemittel im Straßenbau)

ZTV BEA-StB  (Zusätzliche Technische Vertragsbedingungen und Richtlinien für die bauliche Erhaltung
  von Verkehrsflächen- Asphaltbauweisen)

ZTVEw-StB  (Zusätzliche Technische Vertragsbedingungen und Richtlinien für den Bau von
  Entwässerungseinrichtungen im Straßenbau)

ZTVA-StB  (Zusätzliche Technische Vertragsbedingungen und Richtlinien für Aufgrabungen in Verkehrsflächen)

ZTVV-StB  (Zusätzliche Technische Vertragsbedingungen und Richtlinien für die Ausführung von
  Bodenverfestigungen und Bodenverbesserungen im Straßenbau)

ZTV Asphalt-StB (Zusätzliche Technische Vertragsbedingungen und Richtlinien für den Bau von
  Fahrbahndecken aus Asphalt)

ZTV La-StB  (Zusätzliche Technische Vertragsbedingungen und Richtlinien für
  Landschaftsbauarbeiten im Straßenbau)

ZTV-LW  (Zusätzliche Technische Vertragsbedingungen und Richtlinien für die Befestigung
  ländlicher Wege)

ZTV Beton StB  (Zusätzliche Technische Vertragsbedingungen und Richtlinien für den Bau von
  Fahrbahndecken aus Beton)

ZTV BEL-B  (Zusätzliche Technische Vertragsbedingungen und Richtlinien für die Herstellung von
  Brückenbelägen auf Beton)

ZTV BEL-ST  (Zusätzliche Technische Vertragsbedingungen und Richtlinien für die Herstellung von
  Brückenbelägen auf Stahl)

ZTV Fug-StB  (Zusätzliche Technische Vertragsbedingungen und Richtlinien für Fugen in
  Verkehrsflächen)

ZTV-K  (Zusätzliche Technische Vertragsbedingungen für Kunstbauwerke)

ZTV-SIB  (Zusätzliche Technische Vertragsbedingungen und Richtlinien für Schutz und
  Instandsetzung von Betonbauteilen)

ZTV-LSW  (Zusätzliche Technische Vertragsbedingungen und Richtlinien für die Ausführung von
  Lärmschutzwänden an Straßen)

ZTV Pflaster-StB  (Zusätzliche Technische Vertragsbedingungen und Richtlinien zur Herstellung von
  Pflasterdecken, Plattenbelägen und Einfassungen)

ZTV-SA  (Zusätzliche Technische Vertragsbedingungen und Richtlinien für Sicherungsarbeiten an
  Arbeitsstellen an Straßen)

ZTV-ING  (Zusätzliche Technische Vertragsbedingungen und Richtlinien für Ingenieurbauten)

ZTV-RISS  (Zusätzliche Technische Vertragsbedingungen und Richtlinien für das Füllen von Rissen
  in Betonbauteilen)

ZVB/E-StB  (Zusätzliche Vertragsbedingungen für die Ausführung von Bauleistungen im Straßen-
  und Brückenbau)

Baustell V  (Verordnung über Sicherheit und Gesundheitsschutz auf Baustellen)

DBT  (Merkblatt 1. Dränbetontragschichten)

GefStoffV  (Verordnung zum Schutz vor gefährlichen Stoffen (Gefahrstoffverordnung-GefStoffV))

HWBV  (Hinweise für die Wahl der Bauart von Verkehrszeichen und Verkehrseinrichtungen
  hinsichtlich ihrer lichttechnischen Eigenschaften)

Laga  (Techn. Regeln für Verwertung mineral. Restst./Abf.)

MVAS  (Merkblatt über Rahmenbedingungen für erforderliche Fachkenntnisse zur Verkehrssicherung von Arbeitstellen an Straßen)

M SNAR  (Merkblatt für Schichtenverbund, Nähte, Anschlüsse und Randausbildung von
  Verkehrsflächen aus Asphalt)

M HD  (Merkblatt für die Herstellung von Halbstarren Deckschichten)

Merkblatt  (Merkblatt für wasserdurchlässige Befestigungen von Verkehrsflächen)

M FP 1  (Merkblatt für Flächenbefestigungen mit Pflaster und Plattenbelägen, Teil 1
  Regelbauweise - ungebundene Ausführung)

Merkblatt  (Merkblatt der FG. für die Verwendung von Ausbauasphalt und pechhaltigem
  Straßenaufbruch in Tragschichten mit hydraulischen Bindemitteln)

M VAG  (Merkblatt für die Verwertung von Asphaltgranulat und pechhaltigem Straßenbruch in
  Tragschichten mit hydraulischen Bindemitteln

RiLSA  (Richtlinien für Lichtsignalanlagen - Lichtzeichenanlagen für den Straßenverkehr)

RG-Min-Stb  (Richtlinien für die Güteüberwachung von Mineralstoffen im Straßenbau)

RSA  (Richtlinien für die Sicherung von Arbeitsstellen an Straßen)

RAL-RG 501/1  (Gütesicherungsbestimmungen für die Verwendung von Recycling-Baustoffen im
  Straßenbau)

RAS-LP 4  (Richlinien f. d. Anlage v. Straßen, Teil: Landschaftspflege, Abschn. 4. Schutz von
  Bäumen, Vegetationsbeständen u. Tieren bei Baumaßnahmen)

RiStWag  (Richtlinien für bautechnische Maßnahmen an Straßen in Wassergewinnungsgebieten)

RuVA-StB  (Richtlinien für die umweltverträgliche Verwertung von Ausbaustoffen mit teer-/pechtypi-
  schen Bestandteilen sowie für die Verwertung von Ausbauasphalt im Straßenbau
  (RuVA-StB 01)

RAP Stra  Richtlinien für die Anerkennung von Prüfstellen für Baustoffe und Baustoffgemische im Straßenbau

RWBA  Richtlinie für die wegweisende Beschilderung auf Autobahnen

TL AG-StB  (Technische Lieferbedingungen für Asphaltgranulat)

TL G-Asphalt-StB (Technische Lieferbedingungen für Asphalt im Straßenbau)

TL Fug-StB  Technische Lieferbedingungen für Fugenfüllstoffe in Verkehrsflächen

TL Gestein-StB  (Technische Lieferbedingungen für Gesteinskörnungen im Straßenbau)

TL SoB-StB  (Technische Lieferbedingungen für Baustoffgemische und Böden zur Herstellung von
  Schichten ohne Bindemittel im Straßenbau)

TL G SoB-StB  (Technische Lieferbedingungen für Baustoffgemische und Böden zur Herstellung von
  Schichten ohne Bindemittel im Straßenbau Teil: Güteüberwachung)

TL Pflaster-StB  (Technische Lieferbedingungen für Bauprodukte zur Herstellung von Pflasterdecken,
  Plattenbelägen und Einfassungen)

TL bit Fug  (Technische Lieferbedingungen für bitum. Fugenvergußmassen)

TP-Min-StB  (Technische Prüfvorschriften für Mineralstoffe im Straßenbau)

TP Fug-StB  (Technische Prüfvorschriften für Fugenfüllstoffe in Verkehrsflächen)

TL-Transportable Lichtsignalanlagen
  (Technische Lieferbedingungen für transportable Lichtsignalanlagen)

TL Asphalt-StB  (Technische Lieferbedingungen für Asphaltmischgut für den Bau von Verkehrsflächenbefestigungen)

VAwS  (Verordnung über Anlagen zum Lagern, Abfüllen und Umschlagen wassergefährdender
  Stoffe einschl. der Verwaltungsvorschrift zum Vollzug des VAwS)

RdErl. d. Ministeriums für Wirtschaft und Mittelstand, Energie und Verkehr -VI A 3 - 32-40/45- und des Ministeriums für Umwelt und naturschutz, Landwirtschaft und Verbraucherschutz - IV - 3 - 953-26308 -; - IV 8 - 1573-30052:
- Güteüberwachung von mineralischen Stoffen im Straßen- und Erdbau
- Anforderungen an den Einsatz von mineralischen Stoffen aus Bautätigkeiten (Recycling-Baustoffe) im
  Straßen- und Erdbau

DIN EN 1997: Entwurf, Berechnung und Bemessung in der Geotechnik

DIN EN 1997-2 10/2010 Teil 2: Erkundung und Untersuchung des Baugrunds

DIN EN ISO 22476-2 03/2012 Geotechnische Erkundung und Untersuchung - Felduntersuchungen -
Teil 2: Rammsondierungen

DIN EN 16907: Erdarbeiten

DIN 1054 04/2021 Baugrund - Sicherheitsnachweise im Erd- und Grundbau

DIN 4020 12/2010 Geotechnische Untersuchungen für bautechnische Zwecke
DIN 4023 02/2023 Geotechnische Erkundung und Untersuchung - Zeichnerische Darstellung der
Ergebnisse von Bohrungen und sonstigen direkten Anschlüssen

DIN 4023 02/2023 Geotechnische Erkundung und Untersuchung - Zeichnerische Darstellung der
Ergebnisse von Bohrungen und sonstigen direkten Anschlüssen

DIN 4124 01/2012 Baugruben und Gräben - Böschungen, Verbau, Arbeitsraumbreiten

DIN 18127 09/2012 Baugrund - Untersuchung von Bodenproben - Proctorversuch

DIN 18134 04/2012 Baugrund - Versuche und Versuchsgeräte - Plattendruckversuch

DIN 18196 02/2023 Erd- und Grundbau -  Bodenklassifikation für bautechnische Zwecke
DIN 19731 10/2023 Bodenbeschaffenheit - Verwertung von Bodenmaterial und Baggergut

DIN EN 752 07/2017 Entwässerungssysteme außerhalb von Gebäuden - Kanalmanagement

DIN EN 805 03/2000 Wasserversorgung - Anforderungen an Wasserversorgungssysteme und deren
Bauteile außerhalb von Gebäuden - hier: Dichtheitsprüfung von Druckleitungen

DIN EN 1610 12/2015 Einbau und Prüfung von Abwasserleitungen und -kanälen
DIN EN 12889 03/2023 Grabenlose Verlegung und Prüfung von Abwasserleitungen und -kanälen
DIN EN 13508: Untersuchung und Beurteilung von Entwässerungssystemen außerhalb von Gebäuden

DIN EN 13508-2 08/2011 Teil 2: Kodiersystem für die optische Inspektion
‑
DIN EN 1916 04/2003 Rohre und Formstücke aus Beton, Stahlfaserbeton und Stahlbeton
DIN V 1201 08/2004 Rohre und Formstücke aus Beton, Stahlfaserbeton und Stahlbeton für Ab
wasserleitungleitungen und -kanäle - Typ 1 und Typ 2 - Anforderungen,
Prüfung und Bewertung der Konformität

DIN 19695 09/2015 Befördern und Lagern von Rohren, Formstücken sowie Schachtfertigteilen aus
Beton- und Stahlbeton

DIN EN ISO 11296: Kunststoff-Rohrleitungssysteme für die Renovierung von erdverlegten
 drucklosen Entwässerungsnetzen (Freispiegelleitungen)

DIN EN 1401: Kunststoff-Rohrleitungssysteme für erdverlegte drucklose Abwasserkanäle
und -leitungen - Weichmacherfreies Polyvinylchlorid (PVC-U)

DIN EN 12666-1 11/2011 Kunststoff-Rohrleitungssysteme für erdverlegte Abwasserkanäle und -leitungen - Polyethylen (PE) - Teil 1: Anforderungen an Rohre, Formstücke
und das Rohrleitungssystem

DIN EN 13476: Kunststoff-Rohrleitungssysteme für erdverlegte drucklose Abwasserkanäle
und -leitungen - Rohrleitungssysteme mit profilierter Wandung aus weich
macherfreiem Polyvinylchlorid (PVC-U), Polypropylen (PP) und Polyethylen (PE)

DIN EN 16506 12/2014 Systeme für die Renovierung von Abwasserkanälen und -leitungen - Lining mit
fest verankerter Kunststoffauskleidung

DIN ENV 1046 04/2002 Kunststoff-Rohrleitungs- und Schutzrohr-Systeme - Systeme außerhalb der
Gebäudestruktur zum Transport von Wasser oder Abwasser – Verfahren zur
ober- und unterirdischen Verlegung

DIN ENV 1401-3 10/2001 Kunststoff-Rohrleitungssysteme für erdverlegte drucklose Abwasserkanäle
und -leitungen – Weichmachfreies Polyvinylchlorid (PVC-U)
Teil 3: Empfehlung für die Verlegung

DIN 8061 05/2015 Rohre aus weichmacherfreiem Polyvinylchlorid (PVC-U) - Allgemeine
 Güteanforderungen, Prüfung

DIN EN 598 10/2009 Rohre, Formstücke, Zubehörteile aus duktilem Gusseisen und ihre Verbindun
gen für die Abwasser-Entsorgung - Anforderungen und Prüfverfahren

DIN EN 295: Steinzeugrohrsysteme für Abwasserleitungen und -kanäle

DIN EN 1124: Rohre und Formstücke aus längsnahtgeschweißtem, nichtrostendem Stahlrohr
mit Steckmuffe für Abwasserleitungen

DIN 4051-1 11/2025 Kanalklinker - Teil 1: Anforderungen und Prüfung
DIN 19573 06/2026 Mörtel für Neubau und Sanierung von Entwässerungssystemen außerhalb von
Gebäuden

DIN EN 1917 04/2003 Einstieg- und Kontrollschächte aus Beton, Stahlfaserbeton und Stahlbeton
05/2004 Berichtigung 1 zu DIN EN 1917
08/2008 Berichtigung 2 zu DIN EN 1917

DIN EN 13598: Kunststoff-Rohrleitungssysteme für erdverlegte drucklose Abwasserkanäle
und -leitungen - Weichmacherfreies Polyvinylchlorid (PVC-U), Polypropylen
(PP) und Polyethylen (PE)
DIN EN 13598-1 02/2011 Teil 1: Anforderungen an Schächte und Zubehörteile
DIN EN 13598-2 09/2016 Teil 2: Anforderungen an Einsteigschächte und Kontrollschächte

DIN 4034: Schächte aus Beton-, Stahlfaserbeton- und Stahlbetonfertigteilen
ATV-DVWK-A 127 08/2000 Statische Berechnung von Abwasserkanälen und -leitungen
3. Auflage (korrigierter Nachdruck 04/2008)

DWA-A 139 03/2019 Einbau und Prüfung von Abwasserleitungen und -kanälen
DWA-A 143: Sanierung von Entwässerungssystemen außerhalb von Gebäuden
DWA-A 157 12/2020 Bauwerke der Kanalisation
DWA-M 149-2 12/2013 Teil 2: Kodiersystem für die optische Inspektion (Ergänzung Fassung 09.2023)

## Weitere Unterlagen
Weitere Unterlagen

- Bergbauliche Bewertung (5.Bericht GID Höfer)
- Geotechnische Erkundung gemäß EC-7/Bodenuntersuchung (3.Geotechnischer Bericht GID Höfer)

Lagepläne und Ausführungspläne; diese sind nur zur Kalkulation der Ausschreibung und der beschriebenen Leistungen maßgebend. Der AG behält sich Änderungen vor. Eine Freigabe ist vorab Baustart durch den AN beim AG anzufragen:
- Lageplan.pdf
- Schnitt Kastenrinne.pdf
- Schnitt Kanal Hansemann.pdf
- Schnitt A-A B-B Hansemann.pdf
- Freianlagen.pdf
- Medientrasse.pdf
- Bauabschnitte und Bauablauf

## 2026-044 Landschafts- und Tiefbauarbeiten - Hansemann
Datum: 15.10.2026
EP-Anteile: Löhne; Stoffe; Geräte; Sonstiges

### Bereich 1 Baustelleneinrichtung/Baufeldräumung

#### Abschnitt 1.1 Baustelleneinrichtung

**1.1.10 Baustelle einrichten**
*** Pauschalposition
Geräte, Werkzeuge und sonstige Betriebsmittel, die zur
vertrags- gemäßen Durchführung der Bauleistungen
erforderlich sind, auf die Baustelle bringen,
bereitstellen und - soweit der Geräteein- satz nicht
gesondert berechnet wird - betriebsfertig aufstellen
einschl. der dafür notwendigen Arbeiten. Die
erforderlichen festen
Anlagen herstellen.
Baubüros, Unterkünfte, Werkstätten, Lagerschuppen und
dgl., soweit für den AN erforderlich, antransportieren,
aufbauen und einrichten.
Bei Bedarf Zufahrtswege zur Baustelle sowie
Lagerplätze, sonstige Platzbefestigungen und Wege im
Baustellenbereich anlegen.
Oberbodenarbeiten einschl. Beseitigen von Aufwuchs für
die Baustelleneinrichtung, soweit erforderlich,
ausführen. Flächen beschaffen, sofern die vom AG zur
Verfügung gestellten nicht ausreichen.
Kosten für Vorhalten, Unterhalten und Betreiben der
Geräte, Anlagen und Einrichtungen einschl. Mieten,
Pacht, Gebühren und dgl. werden nicht mit dieser
Pauschale, sondern mit den Einheitspreisen der
betreffenden Teilleistungen vergütet.
Bei Abschlagsrechnungen werden Summen anteilig
Rechnungsbetrag zur Auftragssumme ausgezahlt!
Die Position wird einmalig für die gesamte
Leistungserbringung der in dieser Leistungsbeschreibung
erfassten Arbeiten vergütet. In der Baubeschreibung
benannte Bauunter- brechungen sind einzukalkulieren.
Werden weitere Bauunterbrechungen erforderlich,
berechtigen diese nicht zu einer erneuten Abrechung der
Pauschalposition.
Menge: 1,000 psch
DIN276_18: 591

**1.1.20 Baustelle einrichten, Zulage BE umsetzen**
*** Pauschalposition
Position wie zuvor,
jedoch einmaliges Umsetzen der gesamten Baustelleneinrichtung im Zuge der Fertigstellung der darunter liegenden Flächen.
Menge: 1,000 psch

**1.1.30 Baustelle räumen**
*** Pauschalposition
Abbau der in gesonderter Position eingerichteten
Baustelleneinrichtung sowie Wiederherstellen aller für
die Einrichtung benötigter Flächen in den
ursprünglichen Zustand und abgelten aller Ansprüche
Dritter. Mit der Schlußrechnung hat der AN die
Bescheinigung evtl. betroffener privater
Grundstückseigentümer beizubringen, dass der
ursprüngliche Zustand wieder hergestellt ist.
Die Zahlung der Vergütung erfolgt erst nach Vorlage
dieser Erklärung.
Menge: 1,000 psch
DIN276_18: 591

**1.1.40 Standfesten Zaun errichten**
Errichten eines standfesten Zaunes zur seitlichen
Absperrung und Sicherung der Baustelle. Der Zaun ist
für die Dauer der Bauzeit zu unterhalten und nach
Beendigung der Arbeiten erst auf besondere Anweisung
des AG wieder zu entfernen. Der ursprüngliche Zustand
ist wiederherzustellen.
Höhe des Zaunes: ca. 2,15 m, bestehend aus
Drahtgitterzaun. Der Zaun ist entsprechend dem
Baufortschritt umzusetzen. Aufbruch von Befestigungen
zum einsetzen der Zaunpfähle wird nicht gestattet. Der
Zaun muß während der Dunkelheit entsprechend der StVO
ausreichend beleuchtet sein.
Menge: 210,000 m
DIN276_18: 593

**1.1.50 Absperrung aus Schrankenzäunen**
Absperrung zwischen Baustellenbereich und Fahrbahn/Geh-
oder Radweg/Parkstreifen aufstellen und vorhalten,
einschl. umstellen nach Baufortschritt. Nach Beendigung
der Arbeiten aufnehmen und abfahren. Absperrung mittels
Schrankenzäune (Höhe = 1,20 m). Die
Schrankenzaunelemente bestehen aus: Absperrschranke,
Tastleiste, Gitter (Füllung zwischen Tastleiste und
Absperrschranke), Pfosten/Schaftrohre, Fußplatten und
der erf. Beleuchtung. Der Zaun muß während der Dunkelheit entsprechend der StVO ausreichend beleuchtet sein.
Menge: 150,000 m
DIN276_18: 593

**1.1.60 Elektronisches Aufmaß Oberflächen / Aufmaß- und Abrechnungspläne**
*** Pauschalposition
Aufmaß und Abrechnung mittels EDM-Gerät
aller Oberflächen vor und nach Fertigstellung der Bauleistungen.
Aufmaß durch ein anerkanntes Vermessungsbüro.
Aufzumessen sind:
        - alle öffentliche, sichtbare befestigte und unbefestigte
  Verkehrsflächen
        - angrenzende und bearbeitete Privatflächen
        - jeweils getrennt nach Material und LV-Positionen
        - Grünflächen, Bäume, Entwässerungseinrichtungen
        - Möblierung, Beleuchtung, Ver- und Entsorgungseineinrich  tungen, Beschilderung
Alle während der Bauzeit zu tätigenden Aufmaße bleiben hiervon unbenommen.
Der Zeitpunkt der gemeinsamen Vermessung ist rechtzeitig mit dem AG abzustimmen.
Das Aufmaß ist vom AG und AN anzuerkennen.
Mittels der Aufnahmedaten ist im CAD-Verfahren der Abrechnungsplan/die Abrechnungspläne (M. 1:250, Detailpunkte M 1:100) jeweils in 3-facher Ausfertigung zu erstellen.
Mittels der Aufnahmedaten ist die Flächen- und Strecken- ermittlung gemäß den Positionen des LV vorzunehmen.
Die so ermittelten Daten sind in die Massenermittlung zu übernehmen. Angleichungsbereiche, Fugen, Schnittkanten usw. an allen Oberflächenbefestigungen werden mit normalem Aufmaß erfasst.
Diese Angaben sind jedoch unter Angabe der Einzellängen in die Abrechnungspläne einzutragen.
Die gemessenen UTM / ETRS89 Koordinaten sind fachgerecht aufzunehmen.
Nach Abschluss der Messungen sind die Daten (DXF-Format) dem AG auf CD zu übergeben. Datenformat und Größe der CD nach Wahl des AG. Einschließlich aller Nebenarbeiten und der benötigten Materialien.
Abrechnung erfolgt nach Aufmaß der Oberfläche vor Baubeginn und nach dem Bauende zu jeweils 50%
Menge: 1,000 psch
DIN276_18: 791

**1.1.70 Elektronisches Aufmaß Kanalnetz**
*** Pauschalposition
Aufmaß des Kanalnetzes mittels EDM-Gerät
Aufmaß durch eine:n fachkundige:n Vermessungsingenier:in o. Vermessungstechniker:in.
Entsprechende Referenzen sind dem AG nachzuweisen.
Aufzumessen und zu dokukemtieren, in Lage und Höhe sind:
  Schachtmittelpunkt
  Zuläufe
  Abläufe
  Anschlussleitungen/ Hausanschlüsse
  sonstige Sonderpunkte (z.B. Überlaufschwellen,  Schacht-/ Bauwerksecken)
Alle während der Bauzeit zu tätigenden Aufmaße bleiben hiervon unbenommen.
Der Zeitpunkt der gemeinsamen Vermessung ist rechtzeitig mit dem AG abzustimmen.
Das Aufmaß ist vom AG und AN anzuerkennen.
Die so ermittelten Daten sind in die Massenermittlung zu übernehmen. Angleichungsbereiche, Fugen, Schnittkanten usw. an allen Oberflächenbefestigungen werden mit normalem Aufmaß erfasst.
Diese Angaben sind jedoch unter Angabe der Einzellängen in die Abrechnungspläne einzutragen.
Die gemessenen UTM / ETRS89 Koordinaten sind fachgerecht aufzunehmen.
Nach Abschluss der Messungen sind die Daten (XML-Datei) als Excel-Liste und als grafische Darstellung der Messpunkte im DWG-Format dem AG auf Festplatte oder USB-Stick zu übergeben. Einschließlich aller Nebenarbeiten und der benötigten Materialien..
Menge: 1,000 psch
DIN276_18: 791

**1.1.80 Erstellen von Dokumentations- und Revisionsunterlagen**
*** Pauschalposition
Erstellen und liefern von
- Dokumentationsunterlagen zur nachvollziehbaren Dokumenation des Bauablaufs, der abschnittsweisen Erstellung von Gewerken und Bauwerken, Koordinationen mit Drittten, Baugruben, Aufmaße, Bauabläufe, Bautagesberichten, Erstellung von Bauzeitenplänen (auch mehrfach bei erforderlichen Änderungen), Einreichung von Mustern, Technischen Dokumentationen, Technischen Nachweisen und Eignungsnachweisen, Berechnungen etc. welche zur Ausführung notwendig sind,
- Revisionsunterlagen fertiger Gewerke und Bauwerke mit Höhen und lagegenauer Vermessung.
Sowie Koordinierung von notwendigen Inhalten und Absprachen zur Erstellung dieser Inhalte.

Weitere Anforderungen sind hierbei:

1. Allgemeine Projektdokumentation:
1.1 Abnahmeprotokolle
1.2 Bautagebücher

2. Bestandsdokumentation (As-Built):
2.1 Bestandspläne im PDF- und DWG/DXF-Format
2.2 Lagepläne mit Koordinaten
2.3 Höhenpläne
2.4 Revisionszeichnungen
2.5 Vermessungsunterlagen

3. Kanalbau:
3.1 Kanalbestandspläne
3.2 Schachtkarten / Schachtprotokolle
3.3 Haltungsdatenblätter
3.4 Kanalinspektionsberichte (TV-Befahrung)
3.5 Dichtheitsprüfprotokolle
3.6 Materialnachweise für Rohre und Formstücke
3.7 Prüfzeugnisse und Konformitätserklärungen

4. Medientrasse
4.1 Trassenpläne mit Leitungsverlauf
4.2 Kabelzuglisten
4.3 Einmessungsprotokolle
4.4 Lage- und Höhenkoordinaten
4.5 Schutzrohrnachweise

5. Außenanlagen:
5.1 Bestandspläne der Außenanlagen
5.2 Oberflächen- und Befestigungspläne
5.3 Grünflächen- und Pflanzpläne
5.4 Entwässerungspläne
5.5 Materialnachweise (Pflaster, Bordsteine, Substrate usw.)
5.6 Pflege- und Wartungshinweise

6 Qualitäts- und Prüfunterlagen:
6.1 Werkstoffnachweise
6.2 Lieferscheine
6.3 Entsorgungsnachweise und Wiegekarten
6.4 Eignungsnachweise, Leistungserklärungen und Prüfberichte
6.7 Verdichtungsnachweise
6.8 Protokolle von Eigen- und Fremdüberwachung
6.9 Fotodokumentation

7. Digitale Übergabe:
7.1 PDF-Dokumentation
7.2 CAD-Dateien (DWG/DXF)
7.3 Vermessungsdaten (z. B. CSV, XML, GEO-Daten)
Menge: 1,000 psch

**1.1.90 Grabenüberfahrt aus Stahlplatten herstellen**
Grabenüberfahrt aus Stahlplatten über offenen Graben herstellen, während der Bauzeit vorhalten, unterhalten, abbauen und nach Beendigung der Arbeiten laden und abfahren.
Material: Stahlplatten, statisch ausgelegt für Schwerlastverkehr;
einschließlich Herstellung der Auflager und seitlicher
Verkehrssicherung sowie Beleuchtung Stahlplatten in
Verkehrsfläche statisch fest einbinden.
Fahrbahnbreite Überfahrt: ca. 6,0 m
Grabenbreite: ca. 1,5 m
Ausführung nur auf besondere Anweisung des AG.
Bereich: Baubereich und Baustelle, als Zufahrt für die Feuerwehr im Bereich von Kanal und Kabelgräben
Menge: 18,000 m2

**1.1.100 Grabenüberfahrt aus Stahlplatten umlegen**
Wie vor, jedoch als Zulage zum umlegen zu arbeitstäglicher Mehrfachen Verwendung und nach Erfordernis. Platten aufnehmen, umlagern, und in Verkehrsfläche statisch fest einbinden.
Menge: 5,000 St

**1.1.110 Zaunelement Stabgitterzaun ausbauen, seit. lagern und wiedereinbauen**
Zaunelement Stabgitterzaun ausbauen, seit. lagern und wiedereinbauen
Inklusive Befestigungsmaterial bei Bedarf erneuern
Höhe bis 2m, Feldbreiten bis ca. 3m, abgerechnet wird nach Flächenansichtsaufmaß.
Bereich: unterschiedliche Eingriffsbereiche Baustelle
Menge: 20,000 m2

#### Abschnitt 1.2 Baufeldräumung

**1.2.10 Baumstumpf,11-30 cm, roden, laden und lagern**
Baumstumpf roden, laden und verwerten/entsorgen
Stammdurchmesser: D=  11 - 30 cm;
(gemessen an der Schnittstelle)
Den Baumstumpf komplett mit Wurzelwerk roden, laden,
fördern und zur freien Verwertung des AN von Baustelle entfernen, inklusive Gebühren für Entsorgung/Aufbereitung
Das entstandene Loch, falls erforderlich, mit geeignetem vom AN zu liefernden Boden verfüllen und verdichten.
Evtl. vorhandene Ver- und Entsorgungsleitungen sind zu schützen.
Menge: 2,000 St

**1.2.20 Baugelände freimachen von Bewuchs**
Baugelände freimachen von Bewuchs.
Baugelände nach Angabe des AG von Sträuchern, Büschen, Hecken, Jungbäumen und hoch und dicht gewachsenem Gras, Aufwuchs und dergl. freimachen Beseitigung von Abfallholz und Grünschnitt. Das Räumgut zur freien Verwendung des AN abfahren.
Menge: 200,000 m2

**1.2.30 Grasnarbe zerkleinern und abräumen**
Grasnarbe der Schotterrasenfläche (Schichtdicke über 3
bis 5 cm) zerkleinern und abräumen, anfallende Stoffe
sind mit Nachweis ordnungsmäß zu entsorgen.
Menge: 200,000 m2
DIN276_18: 594

**1.2.40 Kantenstein brechen, aufnehmen und direkt von Baustelle entfernen**
Kantenstein aus Beton, ca. 8/25 bis 10/30 cm, in Beton versetzt, brechen, aufnehmen. Unterbeton, ca. 15 cm dick und Rückenstütze aufbrechen.
Die Kantensteine und übriges Aufbruchgut laden direkt von Baustelle entfernen, und einer Verwertung nach Wahl des AN zuführen.
Menge: 40,000 m

**1.2.50 Betonsteinpflaster aufnehmen, laden und direkt von Baustelle entfernen**
Betonsteinpflaster aufnehme, laden und direkt von Baustelle entfernen
Dicke: 8-10 cm
in Einzelflächen,
Bettung: Sand/Mörtel/Splitt
Pflastersteine sowie Fugen- und
Bettungsmaterial zur freien Verwendung des AN abfahren.
Menge: 200,000 m2
DIN276_18: 594

**1.2.60 Hochbord brechen, laden und direkt von Baustelle entfernen**
*** EP-Aufgliederung gefordert
Abbruch des Bordsteins aus Beton, Form HB 18/30, einschl. Fundament aus Beton und zweiseitige Rückenstütze, Bettungsdicke 20 cm, Dicke der Rückenstütze 20 cm, brechen, aufnehmen, laden und direkt von Baustelle entfernen.
laden und einer Verwertung nach Wahl des AN zuführen.
Menge: 37,000 m
Leistungsbereichkatalog: 084
DIN276_18: 594

**1.2.70 Mauerwerk/Beton unter Gelände abbrechen**
Mauerwerk/Beton unter Gelände abbrechen
Mauerwerk / Beton einschließlich Erdarbeiten abbrechen,
nach Vorgabe der Wiederverwertung zerkleinern und zur
freien Verwendung des AN abfahren.  Entstehende Mulden
mit seitlich lagernden Boden/Schotter verfüllen und
verdichten.
Menge: 30,000 m3
DIN276_18: 594

**1.2.80 Stahlbetonplatten unter Gelände abbrechen**
Stahlbeton in Einzelfundamenten unter Gelände abbrechen und abfahren
Beton zusammen mit den Erdarbeiten abbrechen,
Betonfundamente etc. in Teilbereichen.
Material entsprechend der Verwendung zerkleinern und
zur freien Verwendung des AN abfahren.  Entstehende
Mulden mit seitlich lagernden Boden/Schotter verfüllen
und verdichten.
Menge: 2,000 m3
DIN276_18: 594

**1.2.90 Abfall entsorgen Gemischte Siedlungsabfälle**
Mischabfall aufsammeln, laden, zum
Entsorgungsunternehmer transportieren, abladen und
entsorgen.
Abfall = Gemischte Abfälle (Plastiktüten, Planen, Glas,
Blech, Holz, Dachpappe etc.). Verwertung oder
Entsorgung nach Wahl des AN mit Nachweis der
fachgerechten Entsorgung oder Wiederverwendung.
Gebühren der Entsorgungsanlage sind einzurechnen.
Abgerechnet wird nach Entsorgungsnachweisen.
Menge: 7,000 m3
DIN276_18: 594

**1.2.100 Abfall entsorgen Gemischte Bauabfälle**
Abfall auf der Baustelle aufsammeln, laden, zum
Entsorgungsunternehmer transportieren, abladen und
entsorgen.
Abfall = Gemischte Bau- und Abbruchabfälle (Steine,
Holz etc.). Verwertung oder Entsorgung nach Wahl des AN
mit Nachweis der fachgerechten Entsorgung oder
Wiederverwendung. Gebühren der Entsorgungsanlage sind
einzurechnen. Abgerechnet wird nach
Entsorgungsnachweisen.
Menge: 7,000 m3
DIN276_18: 594

**1.2.110 Asphaltbefestigung trennen**
Asphaltbefestigung trennen, Schicht geradlienig nass schneiden.
Dicke der Asphaltbefestigung über 8 - 20 cm
Die Schneidschlämme ist aufzufangen und die angrenzenden Flächen sind vor Verschmutzung zu schützen.
Mehrere Einzellängen im gesamten Baustellenbereich.
Menge: 30,000 m

**1.2.120 Asphalt brechen, laden, verwerten/entsorgen**
Asphaltbefestigung aufnehmen und direkt abfahren.
Dicke der Asphaltbefestigung über 8 - 20 cm.
Asphaltbefestigung in Teilflächen im Bereich der vorhandenen Verkehrsfläche abschnittsweise aufnehmen, laden und zur freien Verwendung den AN abfahren.
AVV 170301*, VerwertungsklasseB gem. RuVA-StB, PAK >25mg/kg
Menge: 20,000 m3

### Bereich 2 Landschaftsbauarbeiten

#### Abschnitt 2.1 Erdarbeiten

**2.1.10 Schotter lösen, laden und seitlich lagern**
Schotter HKS Körnung bis 0/45 in unterschiedlichen Körnungen, aus Provisorium zur Geländebefestigung stammend, lösen, ausheben, seitlich lagern, laden, im Baufeld fördern und in Miete im Baufeld anlegen, abschnittsweise nach Erfordernis.
Die Mieten sind somit schrittweise mehrfach anzulegen.
Dies ist in die Position mit einzukalkulieren.

Inklusive Bodenseparation zu angrenzenden Schichten
Dicke bis 70cm

Die Position kommt bei ausdrücklicher Anweisung des AG zur Ausführung.
Menge: 471,000 m3
DIN276_18: 511

**2.1.20 Aushub Boden Homogenbereich ERD-A bis 0,7m**
Boden aus Abtragsbereichen profilgerecht lösen, ausheben, laden und sofort abfahren. Entsorgung/Verwertung wird in gesonderter Position vergütet. Böden sind beim ausheben gemäß augenscheinlicher Unterschiede für die Entsorgung/Verwertung zu separieren.

Abtragstiefe bis ca. 70 cm.

Homogenbereich ERD-A Auffüllungen gemäß Baugrundgutachten.

Abgerechnet wird nach Abtragsprofilen.

Bereich: Straßenbau/Freianlagen
Menge: 450,000 m3

**2.1.30 Schotter gelagert,laden wieder einbauen, Straßenbau EV2 150 MPa, 30cm**
Schotter HKS Körnung bis 0/45 in unterschiedlichen Körnungen, aus Provisorium zur Geländebefestigung stammend,
auf Miete im Baufeld lagernd, lösen, laden und wieder einbauen, abschnittsweise nach in Abstimmung/Erfordernis im Kanal- und Straßenbau
Die Mieten sind somit schrittweise mehrfach nach baulicher Erfordernis schrittweise abzutragen, dies ist in die Position einzukalkulieren.

Einsatz im Straßenbau als STS unter Pflasterflächen Bk 1,8, EV2 150 MPa
Schichtdicke 30cm

Die Einbauanforderungen Verdichtungsfähigkeit sind in Probeversuchen nachzuweisen, Probeversuche werden gesondert vergütet.

Die Position kommt bei ausdrücklicher Anweisung des AG zur Ausführung.
Menge: 267,000 m3

**2.1.40 Schotter gelagert,laden wieder einbauen, Straßenbau EV2 120 MPa, 20cm**
Schotter HKS Körnung bis 0/45 in unterschiedlichen Körnungen, aus Provisorium zur Geländebefestigung stammend,
auf Miete im Baufeld lagernd, lösen, laden und wieder einbauen, abschnittsweise nach in Abstimmung/Erfordernis im Kanal- und Straßenbau
Die Mieten sind nach baulicher Erfordernis schrittweise abzutragen, dies ist in die Position einzukalkulieren.

Einsatz im Straßenbau als STS unter Pflasterflächen Bk 0,3, EV2 120 MPa, Schichtdicke 20cm

Die Einbauanforderungen Verdichtungsfähigkeit sind in Probeversuchen nachzuweisen, Probeversuche werden gesondert vergütet.

Die Position kommt bei ausdrücklicher Anweisung des AG zur Ausführung.
Menge: 58,000 m3

**2.1.50 Schotter lösen, laden, direkt abfahren, entsorgen/verwerten**
Schotter HKS Körnung bis 0/45 in unterschiedlichen Körnungen, aus Provisorium zur Geländebefestigung stammend, lösen, laden und direkt abfahren, abschnittsweise nach in Abstimmung/Erfordernis im Kanal- und Straßenbau
Inklusive Bodenseparation zu angrenzenden Schichten
Entsorgung/Verwertung wird in gesonderter Position vergütet.
Dicke bis 70cm

Die Position kommt bei ausdrücklicher Anweisung des AG zur Ausführung.
Menge: 56,000 m3

**2.1.60 Probefeld Schotter anlegen**
Probefeld mit mindestens 2mx2m anlegen sowie abzustimmender Schottermöchtigkeit und Verdichtung nachweisen mit statischen Lastplattendruckversuche.
Inklusive Probenahme und Analyse der erzielbaren Proctordichte und optimalen Wassergehalt, und Kornverteilung in einem zertifizierten vom AG anerkannten Baustofflabor.
Die Proben sind zu Baubeginn mit einem Vorlauf von mindestens 2 Wochen vorab Einbau an das Baustofflabor durch den AN zu übersenden.
Schottermenge wird über sonstige Positionen eingesetzten Baustoffgemischs des LV vergütet.
Inklusive aller Gebühren und Logistik.
Menge: 3,000 St

**2.1.70 Schottertragschicht, HKS 0/45 EV2 150 MPa**
Schottertragschicht herstellen
Material:  gebr. Naturgestein HKS 0/45 mm
Einbaustärke: 10-45 cm in unterschiedlichen Teilflächen
und -stärken
Verformungsmaß:  Ev 2 150 MN/m2

Bereich: unter Pflasterflächen Befahrbar Bk 1,8 und unter Asphaltflächen

Abgerechnet wird nach Auftragsprofilen.
Menge: 307,000 m3
DIN276_18: 533

**2.1.80 Schottertragschicht, HKS 0/45, Zulage Zufahrt**
Wie vor, jedoch
Zusätzlicher Aufbau 30cm HKS 0/45 in Zufahrten des Gebäudes auf Torbreiten +0,5m beidseitig einbauen.
Menge: 3,000 m3

**2.1.90 Schottertragschicht, HKS 0/45 EV2 120 MPa**
Schottertragschicht herstellen
Material:  gebr. Naturgestein HKS 0/45 mm
Einbaustärke: 10-45 cm in unterschiedlichen Teilflächen
und -stärken
Verformungsmaß:  Ev 2 120 MN/m2

Bereich: unter Pflasterflächen Bk 0,3

Abgerechnet wird nach Auftragsprofilen.
Menge: 58,000 m3

**2.1.100 Planum herstellen und verdichten**
Planum herstellen und verdichten Geforderter Tragfähigkeitswert: Ev 2 => 45 MN/m2 Das fertige Planum muß vor Aufbringen der folgenden Schicht vom AG abgenommen werden. Die Ebenflächigkeit darf nicht mehr als +/- 2 cm von der Sollhöhe abweichen.

Bereich: Straßen- und Freianlagenbau
Menge: 1200,000 m2
DIN276-1_08: 522
DIN276_18: 533

**2.1.110 Boden in Handschachtung lösen (Zulage)**
Den Boden im Bereich der Versorgungsleitungen, im
Bereich vorhandener Bäume usw. von Hand ausheben, als
Zulage zu der entsprechenden Bodenposition. Abrechnung
erfolgt nach örtlichem Aufmaß.
Menge: 50,000 m3
DIN276_18: 511

**2.1.120 Vegetationsfläche aufreißen**
Geplante Vegetationsflächen durch Aufreißen lockern,
Abstand der Aufreißer bis 30 cm, Tiefe 40 cm, 2
gekreuzte Arbeitsgänge; Es sind Steine und Fremdkörper,
Durchmesser größer '5 cm', Unkraut und schwer
verrottbare Pflanzenteile abzulesen. Anfallendes
Material ist durch den AN mit Nachweis zu entsorgen
oder wiederzuverwerten.
Menge: 520,000 m2
DIN276_18: 571

**2.1.130 Planum für Vegetationstragschicht**
Planum herstellen, für Baugrund der
Vegetationstragschicht, Zulässige Abweichung von der
Sollhöhe ± 5 cm. Einschl. Bodenauftrag und -abtrag bis
10 cm unter Massenausgleich mit wechselnden
Böschungsneigungen. Bodenklasse 3 und 4 DIN 18300.
Mengenermittlung in der Horizontalprojektion.
Menge: 520,000 m2
DIN276_18: 571

**2.1.140 Oberboden liefern und einbauen**
Oberboden nach DIN 18915 (frei von Wurzelunkräutern)
liefern und profilgerecht in Teilflächen  wie
Grünstreifen, Beete und zur Geländeangleichung,
Baumscheiben usw. einbauen.
Einbaustärke ca. 10 bis 30 cm in Teilflächen
Abgerechnet wird die Auftragsfläche x mittlerer
Einbaustärke.

Bereich: Vegetationsflächen
Menge: 160,000 m3
DIN276_18: 571

**2.1.150 Vlieskaschierte Noppenschutzbahn liefern und einbauen**
Vlieskaschierte Noppenschutzbahn liefern und einbauen, Noppenhöhe ca. 8 mm, zum Schutz gegen Feuchtigkeit und Beschädigung von unterirdischen, bauseits abgedichteten Bauwerken, z. B. Keller und Gebäudefundamente, liefern und fachgerecht einbauen. Überstände bündig abtrennen. Einschließlich aller Materialien und Nebenarbeiten. Abgerechnet wird nach m2 abgedeckter Fläche gemäß Aufmaß. Die Matten sind in ca. 0,5 bis 1,0 m Breite entlang der Gebäudefassade einzubauen, notwendiger Schnitt der Matten ist einzukalkulieren.
Breiten sind vorab Einbau mit AG abzustimmen
Menge: 140,000 m2
DIN276-1_08: 532
DIN276_18: 533

**2.1.160 Suchgraben bis 1,20 m ausheben**
Suchgraben bis 1,20 m Tiefe zur Auffindung vorh.
Wasser-, Elektro-, und Gasleitungen in Hand- und
Maschinenschachtung auskoffern. BK 2-5, Grabenbreite
40-60 cm.
Menge: 10,000 m
DIN276_18: 511

**2.1.170 Dynamischer LP**
Dynamischen Lastplattendruckversuch gemäß TP BF-StB B 8.3 im Kanal- und Straßenbau/Freianlagenbau durchführen. Gerät auf Baustelle vorhalten. Auf Anweisung des AG, Bauüberwachung einsetzen.
Inklusive Dokumentation aller Messungen mit Bild und Ausdruck. Die Unterlagen sind der Bauüberwachung unverzüglich in Kopie zu übergeben.
Menge: 6,000 St
DIN276_18: 597

**2.1.180 Statischer Lastplattendruckversuch**
Plattendruckversuch (statisch) als Kontrollprüfung DIN 18134
Nachweise der Verdichtung im Straßenkörper gemäß ZTV SoB-StB durchführen (Lastplattendruckversuche).
Zur Leistung gehören An- und Abfahren der Geräte, die Durchführung der Versuche entsprechend den Richtlinien einschließlich ausgewerteter Protokolle. Geforderter Verdichtungswert gemäß LV bzw. ZTV SoB-StB. Diese Kontrollprüfungen sind auf Anweisung des Auftraggebers auszuführen. Die Ergebnisse sind ebenso wie die Eigenüberwachungsprüfungen des Auftragnehmers dem AG vorzulegen.
Ausführung durch anerkanntes Erdbaulabor.
Menge: 5,000 St
DIN276_18: 597

**2.1.190 Rammsondierungen durchführen**
Rammsondierungen durchführen, einschl. An-, Abfuhr u. Vorhalten der Geräte sowie Erstellung der Protokolle. Die Leistung ist auf Anweisung des AG zum Nachweis der Verdichtung auszuführen. Die geforderten Eigenüberwachungsprüfung nach ZTVE-StB entfallen nicht, einschl.

Übergabe der Unterlagen auf einem externen Datenträger an den AG.

Ausführung nach Anweisung des AG, in Teilflächen. Abgerechnet werden die Sondiertiefen insgesamt.
Menge: 15,000 m
DIN276_18: 597

#### Abschnitt 2.2 Einfassungen

**2.2.10 Hochbord (15/30) aus Beton liefern und versetzen**
Bordstein, HB 15/30/50-100 einbauen
mit eingeschalter Rückenstütze

Betonbordstein: HB 150/300 mm

DIN-Normkennzeichnung D,T,I; Material: Grau,  gebrochenes Hartgestein ohne Farbzusätze.
Die Kurven und Übergangssteine werden als Zulage vergütet.

Fundament: Beton C 20/25, Sohlendicke: 20 cm; Rückenstütze: 15 cm abgeschrägt bis 12 cm unter Oberkante Bordstein. Den Bordstein vesetzen einschließlich Absenken der Bordsteine an den Auffahrten.  Die rückwärtigen senkrechten Stoßfugen der Bordsteine sind mit Zementmörtel, MG III zu verfugen.
Menge: 70,000 m
DIN276_18: 533

**2.2.20 Zulage Absenker**
wie vor, jedoch als Zulage für Absenker links und rechts
Menge: 2,000 m

**2.2.30 Tiefbord (8/25) aus Beton liefern und versetzen**
Tiefbordstein versetzen einschl. Liefern aller Materialien.
Abmessung:  8/25/50-100;
Material: Beton, grau
Tiefbordstein mit engen Fugen versetzen. Unterbeton C 20/25, 15 cm stark herstellen, Rückenstütze eingeschalt aus Beton C20/25 bis 10 cm unter OK Bordstein, 15 cm breit, herstellen.
Das Betonbett herstellen und Tiefbordstein versetzen. Einschließlich Zuarbeiten des Tiefbordsteins an Einbauten.
Einschließlich liefern und einbauen aller Materialien und den erforderlichen Erdarbeiten.
Menge: 160,000 m
DIN276_18: 533

**2.2.40 Spritzschutzstreifen entlang der Fassaden und Kiesbeete auffüllen**
Spritzschutzstreifen entlang der Fassaden und Kiesbeete
auffüllen
Bereich zur Fassade  bis auf 15 cm unter OK mit
Füllsand auffüllen und verdichten. Breite der
Spritzschutzstreifen bis 100 cm.
Basaltsplitt 16 - 32 mm liefern und 15cm stark in
Spritzschutzstreifen bis OK Kantenstein / Anschluss
Fassade auffüllen und planieren.
Einschl. Verlegung eines Filtervlies (GRK 3, 200g/m²)
als Unterlage.
Zusätzliche Erdarbeiten und Erschwernisse bedingt durch
die Fassaden sowie das Schützen der Fassaden mit Vlies
oder vergleichbarem ist einzukalkulieren.
Material der Schüttung ist vorab zu bemustern. Das
Versetzen der Kantensteineinfassung wird separat
abgerechnet.
Menge: 15,000 m2
DIN276_18: 533

**2.2.50 Winkelstützen h=55**
Winkelstützen einbauen nach DIN EN 206-1, DIN 1045-2, DIN 1045-4, Sichtbeton mit einer Mindestwandstärke von 12 cm, Betongüte C 35/45, Kanten gefast, erdseitig in den Standardexpositionsklassen:
Erdseitig: XC4, XF2
Luftseitig: XC4, XD1, XF2
Bewehrung laut statischer Berechnung, nach örtlichem Aufmaß liefern und gemäß Ausführungsplan in Teillängen und Angabe des Herstellers höhen- und fluchtgerecht einbauen.
Höhe: 55 cm
Fußlänge: 35 cm
Baulänge: 100/50 cm
Lastannahme: geneigte Hinterfüllung / Hanglage gemäß Ausführungsplanung mit maximaler Belastung bis 5 kN/m²
Einbau in Teilstücken.Winkelstützen mit 1 cm Fuge auf Betonfundament C 20/25, Stärke 20 cm, versetzen. Die Fugen sind rückseitig mit Bitumenschweißbahn abzudichten. Die Hinterfüllung muss mit wasserdurchlässigem, nichtbindigem Frostschutzmaterial erfolgen. Lagenweises Verdichten mit geeignetem Verdichtungsgerät ist erforderlich. Hierbei sind die rückseitigen Anschlusshöhen besonders zu beachten.Vor dem Hinterfüllen der Winkelstützwand ist in die werksseitig eingebrachten Montage-/Transportösen ein 16 mm starkes, vom Auftragnehmer zu lieferndes Rundeisen einzuschieben.Einschließlich Liefern und Einbauen aller Materialien sowie der erforderlichen Erdarbeiten zum Aufstellen der Winkelstützen. Das Hinterfüllen der Winkelstützen wird in gesonderter Position erfasst.
Menge: 48,000 m

**2.2.60 Betonsteinpflaster des AG wiederverlegen**
Betonsteinpflaster des AG aufnehmen, säubern, seitlich lagern und wiederverlegen, inklusive Bettung 4cm und Fugen herstellen mit 0/5 Diabas,
Aufgenommene Bettung ist nach Wahl des AN zu verwerten und von der Baustelle zu entfernen.
Menge: 50,000 m2
DIN276_18: 532

**2.2.70 Rampenstein**
Rampenstein 75/33/22 aus Beton-Fertigteilen einbauen, quarz hell gewaschen, Absenkung 8cm, in Anlehnung an DIN EN 1340,
inklusive Fundament Beton C20/25 mit Rückenstützen beidseitig 20cm auskragend im Winkel von ca. 45° herstellen.
Fugen sind mit Zementmörtel, MG III verfugen.
Menge: 5,000 m

**2.2.80 Rampenstein - Zulage Übergangssteine**
Wie vor jedoch als Übergangsstein zum Hochbord links und rechts, Breite 50cm
Menge: 1,500 m

#### Abschnitt 2.3 Oberflächen

**2.3.10 Verbundsteinpflaster herstellen 200/165/100**
Verbundpflastersteindecke herstellen, Einbau im Bereich von Parkplatzufahrten
Verbundstein: H-Profil 200/165/100 mm, mit Fase, mit Abstandshalter;
Farbe: grau
Rastermaß: 200 / 165 / 100 mm
DIN-Normkennzeichnung D, I;
Einzelflächen verschiedener Größe,
Bettung: Brechsand-Splitt-Gemisch 0/5 mm Diabas. Zulässiger Überkornanteil kleiner gleich 10 M.-% bis 8 mm.
Bettungsdicke: 3,0 cm.
Die Pflasterbettung herstellen, die Pflastersteine verlegen. Fugenfüllung mit Edelsplitt 2-5 herstellen, Fugen voll füllen, Fläche abrütteln, Fugen füllen und abrütteln mit 2 Arbeitsgängen auf voller Fugenhöhe, überschüssiges Material abfegen, aufnehmen und nach Wahl des AN verwerten.
Menge: 890,000 m2
DIN276_18: 532

**2.3.20 Betonsteinpflaster herstellen, 20/10/8 grau**
Pflaster aus Betonpflastersteinen herstellen,
einschließlich liefern aller Materialien.
Einzelflächen in verschiedenen Größen.
Betonpflastersteine DIN EN 1338 DI (200/100/80 mm), ohne Fase und mind. 3 mm Abstandhalter.
Farbe: grau
In Reihen- bzw. Ellenbogenverband setzen.
Bettung: Brechsand-Splitt-Gemisch 0/5 mm aus Diabas.
Zulässiger Überkornanteil kleiner gleich 10 M.-% bis 8 mm. Bettungsdicke: 4,0 cm
Die Pflasterbettung herstellen, die Pflastersteine in Reihen- bzw. Ellenbogenverband versetzen. Eine zweistufige Fugenfüllung herstellen: 1. Fugenfüllung Brechsand 0/2 mit geringem Feinanteil bis zu 5 Gew.-%< 0,063 mm 2. Fugenfüllung Brechsand 0/2 mit hohem Feinanteil ca. 15 bis 20 Gew.-%< 0,063 mm einschlämmen, abfegen und bis zur Standfestigkeit abrütteln. Danach muß die geforderte Bettungsdicke vorhanden sein.
Menge: 190,000 m2
DIN276_18: 532

**2.3.30 Schnitt Beton bis 10 cm**
schnitt Beton, Betonpflaster und Steine aller Art, bis 8-10 cm stark, mit Nass-Schneidgerät schneiden. Schneidschlämme darf nicht auf die frisch hergestellte Pflasterung zu fließen, die Pflasterung ist zu schützen. Beim Schneiden übrig bleibende Restmenge der Pflastersteine von der Baustelle entfernen und nach Wahl des AN entsorgen, sofern Pflaster nicht im weitere Verlauf genutzt wird. Abgerechnet wird die tatsächliche Schnittlänge, als Zulage zur entsprechenden Position.
Menge: 331,000 m
DIN276_18: 532

**2.3.40 Schnitt Beton bis 10 cm, Zulage Kurvenbereiche/Einbauten**
wie vor, jedoch als Zulage zu Schnitten an Einbauten und in Kurvenbereichen
Menge: 40,000 m

**2.3.50 Rasenfugenpflaster**
Rasenfugenpflaster 20/20/10 cm leinbauen
Pflaster aus Betonsteinen, gemäß DIN EN 1338, Typ D I

Rechteck- und Quadratpflastersteine, mit integriertem Abstandshalter aus Beton, mit Vorsatz, mit Fase,  mit 3 cm Abstandhaltern und 0,5 cm Abstandnocken zur Verschiebesicherung, Rasenfugenanteil ca. 28 %, Dränfugenanteil ca. 20 % %

Farbe: naturgrau
Verband: Reihenverband
Einzelflächen verschiedener Größe,

Bettung: Brechsand-Splitt-Gemisch 0/5 mm Diabas. Zulässiger
Überkornanteil kleiner gleich 10 M.-% bis 8 mm.
Bettungsdicke: 3,0 cm.

Die Pflasterbettung herstellen, die Pflastersteine verlegen.
Menge: 100,000 m2

**2.3.60 Schachtumpflasterungs-Set**
Kanaldeckelumpflasterungs-Set aus Beton,
1200/1200/100, 10cm Stärke, gemäß BGB-RiNGB (Umpflasterungssets), DIN 1338, mit Fase, granit-grau
Menge: 5,000 St

**2.3.70 Entwässerungsrinne NW 150, H= 15,5 cm liefern u. einbauen, Klasse D**
Entwässerungsrinne für Oberflächenwasser DIN EN 1433 und DIN 19580, Belastungsklasse Rinnenkörper mindestens D400, Nennweite 150 mm liefern und vor Gebäudeeingängen nach Einbauanleitung des Herstellers einbauen, Rinnenkörper aus Beton C 40/50, mit eingebautem Kantenschutz aus verzinktem Stahl, Baulänge 50/100 cm, Bauhöhe ca.15 cm, Baubreite ca. 15cm, ohne Eigengefälle mit Anschlussmöglichkeit für senkrechten und waagerechten Ablauf DN 100 oder an Einlaufkasten, Einlaufkasten wird gesondert vergütet,  inkl. Stirnwände, Maschenrostabdeckung Belastungsklasse mindestens D400, Maschenrost verzinkt 30/10mm, einschließlich verschraubbar am Rinnenkörper, Rostlänge 1000 mm.
Rinne flucht- und höhengerecht auf Fundament aus Beton C 20/25, 15 cm stark versetzen. Passarbeiten sind einzukalkulieren.
Anzahl ca. 10 Stück in untershiedlichen Längen.
Menge: 116,000 m

**2.3.80 Zulage Entwässerungsrinne NW 150, Eckausbildung**
Wie vor. Zulage Eckausbildung für Entwässerungsrinne NW 150, sowie Anpassung der Rinnenmaße inklusive Gitterabdeckungen an Bauwerksgeometrie, inkl. erforderliche Anpassungsarbeiten Material Geräte.
Menge: 17,000 St

**2.3.90 Straßenablauf 300/500 versetzen**
Straßenablauf aus Betonfertigteilen nach DIN 4052 ohne Aufsatz einbauen. Fugen mit Mörtel MG III nach DIN 1053 dicht füllen. Füllung glattstreichen.
Aufsatz wird gesondert vergütet.
Einschl. Anbindung an die Anschlußleitung.

Straßenablauf bestehend aus:
Boden 1 a
Schaft 11
Auflagerring 10 b
Einschl. Auflager aus Beton C 12/15, 10 cm dick.
Aushubtiefe bis UK Auflager rd 1,25 m.
,
Aushub seitl. für späteren Wiedereinbau lagern. Nach Versetzen des Straßenablaufes Aushub laden, lagenweise einbauen und verdichten.
Menge: 1,000 St

**2.3.100 Aufsatz 300/500 Pult**
Aufsatz für Straßenablauf nach DIN 1229 aufsetzen,

Aufsatz: Klasse D 400, DIN EN 124, 300 x 500 x 100 mm, Pultform, mit Sicherheitsschlitzsystem für Zweiradfahrer. Rahmen und Rosteinsatz aus Kugelgraphitguss (GGG) mit frei lagerndem Gelenk und mit Schnappverschluss.

Verzinkter Eimer nach DIN 4052-C3.
Aufsatz auf planmäßige Höhe setzen.
Fuge zwischen Fertigteilen mit Mörtel MG III nach DIN 1053 füllen. Füllung glattstreichen.
Menge: 1,000 St

**2.3.110 Pflaster des AG aufnehmen, lagern, wiedereinbauen**
Pflaster des AG 10cm aufnehmen, säubern, seitlich lagern, und wiederinebauen, inkl. neuer Bettung 0/5 Diabas liefern und einbauen
Menge: 85,000 m2

**2.3.120 Asphalttragschicht AC 22 TN, 14 cm, Bk 1,0**
Asphalttragschicht AC 22 TN herstellen.
Einbau im Bereich der Fahrbahn bzw. Einmündungen
in Kleinflächen, Streifen oder Zwickel.
Für Verkehrsflächen der Belastungsklasse: Bk 1,0
Asphaltsorte:  AC 22 TN
Einbaudicke:  10 cm
Bitumensorte:  70/100
Bereich: Medienkanaltrasse
'..........'
Menge: 100,000 m2

**2.3.130 Bindemittel aufsprühen (C40BF1-S), ATS f, Bk 1,0**
Bindemittel aufsprühen auf Asphalttragschicht (frisch).
Auf nicht zusammenhängenden Teilflächen, Zwickel und Streifen. Verschmutzte Unterlage vorher reinigen. Kehrgut in Eigentum des AN übernehmen und von der Baustelle entfernen. Bindemittel = Bitumen-Emulsion C40BF1-S, Bindemittelmenge 0,3 kg/ m2.
Menge: 100,000 m2

**2.3.140 Asphaltbeton AC 11 DN, 4 cm, Bk 1,0**
Asphaltdeckschicht AC 11 DN herstellen
Einbau im Bereich der Fahrbahn bzw. Einmündungen
in Kleinflächen, Streifen oder Zwickel.
Für Verkehrsflächen der Belastungsklasse: 1,0
Asphaltsorte:  AC 11 DN
Einbaudicke:  4 cm
Bitumensorte:  50/70
Die Mitverwendung von Ausbauasphalt ist nicht zulässig.
Bereich: Medienkanaltrasse
'..........'
Menge: 100,000 m2

**2.3.150 Fugen in der Deckschicht**
Fugen in der Dicke der bituminösen Deckschicht mit schmelzbarem Bitumen-Dichtungsband herstellen. Vor dem Einbau der Deckschicht vorhandene Wandung säubern, soweit erforderlich trocknen und mit bituminösem Voranstrich versehen. Nach dem Trocknen des Voranstriches Fugenband an der zu verklebenden Seite leicht anschmelzen und an die Wandung gleichmässig anpressen. Dicke der Deckschicht ca. 3,0 bis 4,0 cm, Fugenbreite 10 mm.
Menge: 220,000 m

**2.3.160 Fugen, Zulage Schnitt Asphalt bis 15cm**
als Zulage zu Fuge in Asphalt
Schnitt in Asphalt bis 15 ausführen, inkl. Aufnehmen des Schnittguts und verwertung/entsorgung nach Wahl den AN
Menge: 220,000 m

#### Abschnitt 2.4 Ausstattung

**2.4.10 Sitzbank mit Rückenlehne**
Sitzbank mit Rückenlehne gerade liefern und montieren
Sitzbank mit Sitzbelag aus langlebigem Hartholz. 4
Sitz- und 2 Rückenbohlen je B 10 cm x D 5,5 cm (flach
verschraubt). Bankfüße aus rechteckigen Stahlplatten
von 15 mm Dicke mit 4° Sitzschräge nach hinten und mit
4 Befestigungslaschen zum Aufschrauben
Maße: Länge 203 cm
Sitztiefe: 46 cm
Gesamttiefe: 59 cm
Sitzhöhe: 47 cm, mit 4° Neigung
Holzart: aus FSC-zertifiziertem Hartholz
(Zertifizierungs-Nr. SCS-COC-000465)
Oberfläche Holz: Unlasiert, zur natürlichen Vergrauung
durch UV-Strahlen und Witterung.
Oberfläche Stahl: Feuerverzinkt und farbbeschichtet
nach DB 703 Eisenglimmer Anthrazit. Farbgestaltung ist
vor der Bestellung bei dem AG abzufragen, mit 4
Befestigungsanker V2A Ankerdübel S10x80, zum
Einbetonieren unter Flur.

Bank inkl. aller Kleinteile und Anker liefern,
Fundament in 2 Streifen L 60/B 15/T 40 cm nach
Herstellerangaben erstellen und  15 cm unter Flur mit 2
x 2 Edelstahlankern fixieren.
Menge: 4,000 St
DIN276_18: 561

**2.4.20 Abfallsammler**
Abfallsammler liefern und aufstellen. Abfallbehälter
mit Haube aus verzinktem Stahlblech mit integriertem
Ascher, Müllbehälter 60 l bzw. 84 l Fassungsvermögen.
Schützende Abdeckhaube abknickfest mit Stahlprofil
unterseitig verschweißt,  inkl. Schnappschloss (8 mm
Dreikant). Abfalleimer zur Fundamentierung inkl.
Ankerdübel und PE Kunststoff Innenbehälter mit Griff
liefern und auf ein durch den AN nach Herstellervorgabe
zu erstellendes Betonfundament montieren einschl. der
erforderlichen Erdarbeiten und Anpassen der vorhandenen
Oberflächenbefestigung.
Menge: 2,000 St
DIN276_18: 561

**2.4.30 Fundament Ladesäule**
Fertigteilfundament  einbauen für Ladesäulen Typ ULF300, Polymerbeton 30x30cm inkl Fundamentrohr DN200 PVC, Fa. hauff Technik oder gleichwertig, in Beton C20/25 30cm stark inkl Rückenstütze zusätzlich 20 cm breit mit 45° einbauen
mit bauzeitlichen Blinddeckelverschluss

Ausführung nur auf besondere Veranlassung des AG
Menge: 2,000 St

**2.4.40 Ladestation Wallbox 1 x 11kW**
Ladestation Wallbox 1 x 11kW einbauen
zur Ladung von elektrischen Fahrzeugen nach IEC 61851-1 Mode 3,
mit einem fest angeschlossenen Ladekabel Typ 2 gem. IEC62196-2
Autorisierung
- Backend-system
- RFID-Karte
Kommunikation / Vernetzung
- Lokal vernetzbar über LAN (RJ45)
- Anbindung an ein Netzwerk über WLAN / Wifi
- Backendanbindung via LAN (RL45) und einem externen Router
Lade- und Lastmanagement
- Reduzierung des Ladestroms bei ungleichmäßiger Phasenbelastung
- statisches Lastmanagement
- Solar-Laden durch einen vorgelagerten, externen Energiezähler
Ladesäule mit Standfuß auf bauseitigen Fundament aufstellen, befestigen und anschließen.
Spannungsversorgung  230/400 V, 16 A / 50 Hz
Netzanschluss für Zuleitung  5 x10 mm²
Anschlusstechnik  fest angeschl. Ladekabel Typ 2 (7.5 m)
Ladeleistung  1 x 11 kW
FI-Schutzschalter  nicht integriert
Leitungsschutzschalter  nicht integriert
DC-Fehlerstromerkennung  > 6 mA
Überspannungsschutz  optional Typ 2
Anzeige  LEDs für Betriebszustände und Fehler
Schutzart  IP54
Schutzklasse  I
Überspannungskategorie  III
Aufstellung  Freiluft / Innenraum
Bauform  Wandmontage oder auf Standfuß

Ausführung nur auf besondere Veranlassung des AG
Menge: 1,000 St

**2.4.50 Ladestation Wallbox 1 x 11kW Standfuß**
Ladestation Wallbox 1 x 11kW Standfuß
Standfuß für zuvor beschriebene Wallbox 1 x 11kW,
witterungsbeständiger Standfuß (V2A),
für die Montage einer Wallbox
Standfuß auf bauseitigen Fundament aufstellen und befestigen.
Abmessungen  ca. 1.479 x 206 x 120 mm

Ausführung nur auf besondere Veranlassung des AG
Menge: 1,000 St

**2.4.60 Ladestation Säule 2 x 22kW**
Ladestation Säule 2 x 22kW
zur Ladung von elektrischen Fahrzeugen nach IEC 61851-1 Mode 3,
mit zwei integrierten Ladesteckdose Typ 2 gem. IEC62196-2 zum Anschluss optional erhältlicher Ladekabel
Autorisierung
- Backend-system
- RFID-Karte
Kommunikation / Vernetzung
- Lokal vernetzbar über LAN (RJ45)
- Backendanbindung via Mobilfunkmodem (Micro-SIM, 3G (UMTS) / 4G (LTE))
- Backendanbindung von bis zu 50 Ladepunkten über eine SIM-Karte
- Kompatibel mit OCPP 1.5 und OCPP 1.6
Lade- und Lastmanagement
- Reduzierung des Ladestroms bei ungleichmäßiger Phasenbelastung
- statisches und dynamisches Lastmanagement für bis zu 100 Ladepunkte
Eichrechtskomforme Ladesäule mit von außen ablesbarem
geeichten elektronischen Haushaltszähler (eHZ)
und großem Zählerfenster in der Fronttür
Eichrechtskonform gemäß Baumusterprüfbescheinigung DE-19-M-PTB-0043
inkl. 2x User RFID-Karten
Ladesäule auf bauseitigen Fundament aufstellen, befestigen und anschließen.
Spannungsversorgung  230/400 V, 63 A / 50 Hz
Netzanschluss für Zuleitung  5 x35 mm²
Anschlusstechnik  Ladesteckdose Typ 2
Ladeleistung  2 x 7,4 kW (1ph) / 2 x 22 kW (3ph)
FI-Schutzschalter  40 / 0,03A, 4p, type A
Leitungsschutzschalter  C-32A, 3p+N, 10kA
DC-Fehlerstromerkennung  > 6 mA
Überspannungsschutz  Typ 2
Installationsschütz  4-polig (Schaltung des Ladevorgangs)
Anzeige  LEDs für Betriebszustände und Fehler
Schutzart  IP54
Schutzklasse  I
Überspannungskategorie  III
Aufstellung  Freiluft

Ausführung nur auf besondere Veranlassung des AG
Menge: 1,000 St

**2.4.70 Aufsatzleuchte**
Leuchte besteht aus Aluminiumguss,
Aluminium und Edelstahl
Sicherheitsglas entspiegelt
Silikondichtung
Reflektor aus eloxiertem Reinstaluminium
Werkzeugloser Verschluss
Für Mastzopf ø 76 mm
Mastinnendurchmesser min. 62 / max. 70 mm
Einstecktiefe 100 mm
Anschlussleitung X05BQ-F 4 × 1 mm²
Leitungslänge 6 m
BEGA Ultimate Driver®
LED-Netzteil
220-240 V x 0/50-60 Hz
DC 176-264 V
DALI-steuerbar
Anzahl der DALI-Adressen: 1
Zwischen Netz- und Steuerleitungen ist eine
Basisisolierung vorhanden
BEGA Thermal Control®
Temporäre thermische Regulierung der
Leuchtenleistung zum Schutz temperatur
empfindlicher Bauteile, ohne die Leuchte
abzuschalten
Schutzklasse II 2
Schutzart IP 66
Staubdicht und Schutz gegen starkes
Strahlwasser
Schlagfestigkeit IK08
Schutz gegen mechanische
Schläge < 5 Joule
r – Sicherheitszeichen
c  – Konformitätszeichen
Horizontale Windangriffsfläche: 0,03 m²
Gewicht: 4,4 kg
Dieses Produkt enthält Lichtquellen der
Energieeffizienzklasse(n) C
Leuchtmittel
Modul-Anschlussleistung 23,3 W
Leuchten-Anschlussleistung 26 W
Farbtemperatur 3000 K
Farbwiedergabeindex CRI > 80
Modul-Lichtstrom 4510 lm
Leuchten-Lichtstrom  3587 lm
Leuchten-Lichtausbeute  138 lm / W
Aufsatzleuchte mit asymmetrischer
Lichtstärkeverteilung für die räumlich tiefe
Ausleuchtung von Flächen und Plätzen.
Für Lichtpunkthöhen von 6000 mm
inkl. Verkabelung im Lichtmast bis 2m außerhalb Übergabepunkt Lichtmast

System 99515K3 Fa. BEGA oder gleichwertig
passend zum System Lichtmast
Menge: 7,000 St

**2.4.80 Lichtmast einbauen**
Aluminium-Lichtmast mit Erdstück.
Zylindrisch-abgesetzter Mast nach
DIN EN 40-6.
inklusive aufgeschrumpften
Korrosionsschutzmanschette
Mast aus Aluminium,
pulverbeschichtet und lackiert
Mastzopf ø 76 mm
Erdstücklänge 1000 mm
2 gegenüberliegende Kabeleinführungen
150 x 50 mm
Mit eingesetzter Tür aus Aluminiumdruckguss
Vierkant-Türverschluss (SW 8)
C-Schiene mit Potentialklemme bis 16@
und 2 Schiebemuttern M6 zur Aufnahme eines
Anschlusskasten nach DIN 43628 / VDE 0660
(siehe BEGA Ergänzungsteile)
Windangriffsfläche: 0,57 m²
Gewicht: 26,0 kg
Inklusive Köcherrohr DN150 bis DN250 zum Einführen des Mastes nach Wahl und Vorgabe des AN. Ringraum mit Beton nach Wahl des AN verschließen. Die Maßgaben sind in der statischen Berechung zu berücksichtigen. Die statische Berechnung werden in einer separaten Position vergütet.

System Lichtmast 70905 Fa. BEGA oder gleichwertig
Der Lichtmast muss zur Aufsatzleuchte passen.
Menge: 7,000 St

**2.4.90 Mastfundament herst.1,0x1,0x1,00m**
Mastfundament aus Stahlbeton herstellen.

Beton C 25 / 30
Fundamentgröße: 1,00 x 1,00 x 1,00 m
gemessen 20 cm unter OK Oberfläche

Die Baugrube ausheben, den Aushub
Überschüssige Materialien der Verwertung nach
Wahl des AN zuführen, den gelieferten Montagerahmen höhen- und richtungsgerecht bei Herstellung des Fundamentes einbauen. Zur Kabeleinführung ein PE-
Leerrohr DN 100 einsetzen, vorh. Kabel im
Fundamentbereich sind durch vom AN zu
liefernde Halbschalen so zu ummanteln,
dass ein späteres Herausziehen der Kabel aus
dem Fundament möglich ist. Die Rohrenden
gegen Eindringen von Schmutz schützen.
Die Baugrube mit sandigen Boden verfüllen
und verdichten. Die Gewindebolzen des
Montagerahmen säubern, am Übergang in das
Fundament mit Bitumen streichen und gegen
Verunreinigungen und Korrosion mit einer
Fettbinde schützen.
Inklusive Lieferung aller Materialien
Baustahl wird als Zulage vergütet.

Bereich: 7 Einzelfundamente im Baufeld
Menge: 7,000 m3

**2.4.100 Zulage Baustahlgewebe, Lagermatten B500A**
Baustahlgewebe, Lagermatten B500A
nach statischen Erfordernissen in den verschiedenen
Bauteilen biegen, zuschneiden, planmäßig verlegen und
verknüpfen. Vergütet wird die eingebaute Stahlmenge nach der
stat . Berechnung und den zugehörigen Bewehrungsplänen. Der
Verschnitt und die Montagebewehrung sind im EP enthalten.
Eingeschlossen ist die Lieferung und Vorhaltung aller für die
Ausführung der Arbeiten erforderlichen Maschinen, Geräte und
Werkzeuge.
Als Zulage zu Mastfundament herstellen

Bauteil: Mastfundamente Lichtmaste
Stahlsorte: B500A
Menge: 200,000 kg

#### Abschnitt 2.5 Vegetationstechnische Arbeiten

*Hinweis: Vorbemerkungen*
Vorbemerkungen
Für die Ausführung der Pflanz- und Ansaatarbeiten gelten die DIN 18915, DIN 18916/18917 sowie die ZTVLa-Stb 05.
Sofern erforderlich ist ein Einschlag durchzuführen. Bei Frühjahrspflanzungen sind die Pflanzarbeiten bis spätestens 30. April zu beenden. Gehölze ohne Ballen sind unter der Berücksichtigung der Art und Größe sowie der Standortbedingungen und Jahreszeit zurückzuschneiden.

Die Pflanzgruben sind entsprechend der Pflanzenart auszuheben, der Untergrund zu lockern, die Wurzeln zu schneiden, die Pflanzen fachgerecht zu pflanzen und zu wässern. Nach der Pflanzung ist die Oberfläche der Pflanzfläche zu ebnen und zu lockern, Gießmulden müssen erhalten bleiben.

Nach Beendigung der Pflanzarbeiten erfolgt die Kontrollprüfung der Pflanzarbeiten durch die Baustellenüberwachung. Nach Feststellung der ordnungsgemäßen Ausführung erfolgt die Freistellung des AN von der Ersatzpflicht für Pflanzen, Baumpfähle u.ä. bei Diebstahl und Beschädigung durch Dritte.

**2.5.10 Vegetationstragschicht lockern, 20 cm**
Vegetationstragschicht lockern, kreuzweise, zweimal
fräsen, Tiefe 20 cm. Dünger einarbeiten. Liefern und
aufbringen der Bodenverbesserung wird gesondert
vergütet. Bodenklasse 3-4, Steine ab 5 cm Durchmesser,
Fremdkörper und schwer verrottbare Pflanzenteile
ablesen. Anfallende Stoffe nach Stoffen getrennt
ordnungsgemäß weiter verwerten oder mit Nachweis
entsorgen.
Menge: 350,000 m2
DIN276_18: 571

**2.5.20 Düngung der Rasen- und Pflanzfläche**
Düngung der Rasen- und Pflanzflächen, Dünger
aufbringen, 50 g/m2 mineralischer NPK Volldünger mit
Langzeitdünger Nährstoffgehalt 15:9:15:2 mit
Spurennährstoffen.
Menge: 350,000 m2
DIN276_18: 571

**2.5.30 Feinplanum für Pflanzfläche herstellen, 5 cm tiefer**
Feinplanum für Pflanzfläche herstellen, Bodendeckerflächen, zulässige Abweichung von der Ebenheit 3 cm, Anschlüsse an Kanten, Wege- und Platzbeläge 5 cm tiefer, sonst wie vor.
Menge: 350,000 m2
DIN276_18: 573

**2.5.40 Pfl.-Grube ausheb**
Pflanzgrube ausheben, ca. 30cm, Oberboden trennen und seitlich lagern und wieder einbauen. Nach Verfüllen der Pflanzgrube überschüssigen Boden laden, abfahren und der Wiederverwendung zuführen.
Steine ab 5 cm Durchmesser, Fremdkörper und schwer verottbare Pflanzenteil ablesen und nach Stoffen getrennt ordnungsgemäß weiterverwerten oder mit Nachweis entsorgen. Sohle 20 cm tief lockern, Bodengruppe 2 bis 5 DIN 18915.
Menge: 350,000 m2
DIN276_18: 573

**2.5.50 Pfl.-Grube füllen**
Pflanzgrube der Vorposition verfüllen/fachgerecht einbauen
- im oberen Teil (Schichtdicke 30 cm) aus bauseits vorhandenem Oberboden, inkl. 2 kg/m3 Triabon
 Substrat und Unterboden sind miteinander zu verzahnen. Einschl. liefern aller Stoffe.
Menge: 350,000 m2
DIN276_18: 573

**2.5.60 Pfl.-Grube ausheb 200 cm x 200 cm**
Pflanzgrube ausheben, für Hochstämme, 200 cm x 200 cm, Tiefe 100 cm, Ober- und Unterboden trennen und seitlich lagern. Nach Verfüllen der Pflanzgrube überschüssigen Boden laden, abfahren und der Wiederverwendung zuführen. Verfüllen der Pflanzgrube mit Substrat wird gesondert vergütet.
Steine ab 5 cm Durchmesser, Fremdkörper und schwer verottbare Pflanzenteil ablesen und nach Stoffen getrennt ordnungsgemäß weiterverwerten oder mit Nachweis entsorgen. Sohle 20 cm tief lockern, Bodengruppe 2 bis 5 DIN 18915.
Menge: 3,000 St

**2.5.70 Baumsubstrat 0/32 liefern und einbauen**
Baumsubstrat 0/32 liefern und einbauen

Baumsubstrat für Baumpflanzung liefern und profilgerecht einbauen.
Analog den Empfehlungen der FLL für Baumpflanzungen Teil 2, Pflanzgrubenbauweise 2. Lageweise einbauen und verdichten, Verdichtungsfaktor möglich 100 % DPr.
Volumen der überbaubaren Pflanzgruben ca. 15 m³
Gütegesichert nach RAL GZ 250-7-2
auf Löß/Lava/Bims/Sand-Basis
Druckbelastung Ev2 > 45 MN/m²
Körnung 0/32 mm (SL 0/32)
Einbaudicke bis ca. 1,25 m
Abrechnung nach Aufmaß ab der Auftragsstelle. (Nachweis originale Lieferscheine).
Menge: 50,000 m3

**2.5.80 Hochstamm pflanzen**
Hochstämme Stammumfang über 14 bis 20 cm, Stammbüsche sowie Heister und Solitäre, Höhe > 3,0 m, mit Ballen, Lieferung wird gesondert vergütet, pflanzen. Herstellen und Verfüllen der Pflanzgrube wird gesondert vergütet.
Menge: 3,000 St
DIN276_18: 573

**2.5.90 Kalkanstrich an Hochstämmen**
Kalkanstrich für Hochstamm Stu. 20-25 cm,
Kalkanstrich (weißeln) in zwei Durchgängen mit gelöschtem Kalk vermengt mit Wasser zur Vermeidung von thermischen Rindenschäden. Anstrich im Stammbereich vom Wurzelanlauf bis zum Kronenansatz. Eine fachgerechte Rindenreinigung ist einzukalkulieren.
Menge: 3,000 St

**2.5.100 Pflanzenverankerung herstellen (Unterflur)**
Hochstämme unterirdisch verankern. Zur Anwendung kommen
unbehandelte Stahlanker mit 50 mm breiten Gurtschlaufen
und einem Spanngurt aus Polyestergewebe. Zur Schonung
der Ballenoberfläche wird eine langsam verrottbare
Kokosfaserscheibe unterlegt. Die Dimensionierung der
Verankerungen ist auf Bäume mit einem StU 18-20 bis
25-30 cm auszulegen.
Menge: 3,000 St
DIN276_18: 573

**2.5.110 Solitärsträucher H 100 - 1125 cm pflanzen**
Solitärsträuche, Höhe über 100 bis 175 cm, mit Ballen oder Container, Lieferung wird gesondert vergütet, dem Einschlag entnehmen und pflanzen. Inkl. Herstellen und Verfüllen der Pflanzgrube.
Menge: 16,000 St
DIN276_18: 573

**2.5.120 Bodendeckende Gehölze, Stauden und Gräser im TB pflanzen**
Bodendecker, Kleingehölz, Gräser bis 100 cm und Staudem mit Ballen oder Topfballen / Container, Lieferung wird gesondert vergütet, pflanzen in vorbereitete Pflanzfläche. Bodengruppe 6 DIN 18915.
Menge: 910,000 St
DIN276_18: 573

**2.5.130 Mulchen Staudenflächen RM fein**
Mulchen der Pflanzflächen mit Rindenmulch RM fein 0-20 mm, gütegesichert, Dicke der Mulchdecke über 8 bis 10 cm einschl. Herstellung der Gießrander für Hochstämme und Solitärsträucher. Feststellung der Dicke 3 Wochen nach Andeckung,  einschl. Liefern des Materials.
Menge: 350,000 m2
DIN276_18: 573

#### Abschnitt 2.6 Pflanzenlieferung

*Hinweis: Vorbemerkungen*
Sämtliche Gehölze und Stauden müssen den Gütebestimmungen der FLL entsprechen. Die Hochstämme und Solitärgehölze müssen aus anerkannten Markenbaumschulen stammen.

Vor Abruf der Pflanzen sind endgültige und verbindliche Pflanzlisten anzufordern. Der Auftragnehmer hat die Anlieferung der Pflanzen mind. 3 Tage vorher anzuzeigen. Die Kontrollprüfung der Pflanzenlieferung erfolgt vor Rückschnitt und Pflanzung. Mangelhafte Pflanzen (z.B. mit Trocken-, Rinden- und Bruchschäden) sind unverzüglich auszutauschen.

Nach Beendigung der Pflanzarbeiten erfolgt die Kontrollprüfung der Pflanzarbeiten durch die Baustellenüberwachung. Nach Feststellung der ordnungsgemäßen Ausführung erfolgt die Freistellung des AN von der Ersatzpflicht für Pflanzen, Baumpfähle u. ä. bei Diebstahl und Beschädigung durch Dritte.

*Hinweis: Hochstämme*

**2.6.10 Hochstamm 20-25 liefern**
Carpinus betulus "Fastigiata"
Hochstamm 3 x verpfl. mDb StU20-25 liefern
Menge: 3,000 St
DIN276_18: 573

*Hinweis: Strauchpflanzung*

**2.6.20 Cornus mas, Sol., H 150-175 cm**
Cornus mas
Solitär, 3xv. mit Drahtballierung, 150-175
Menge: 4,000 St

**2.6.30 Viburnum farreri, Sol., H 150-175 cm**
Viburnum farreri
Solitär 3 x verpfl. ob H 150-175 cm liefern.
Menge: 4,000 St

**2.6.40 Forsythia amabilis, Sol., H 125-150 cm**
Forsythia amabilis
Solitär, 3xv. mit Drahtballierung, 125-150
Menge: 4,000 St

**2.6.50 Deutzia gracilis**
Deutzia gracilis,
Co 60-80 cm liefern.
Menge: 4,000 St

*Hinweis: Bodendecker Gehölze und Stauden*

**2.6.60 Lonicera nitida**
Lonicera nitida Maigrün
TB 1
Menge: 400,000 St
DIN276_18: 573

**2.6.70 Geranium macrorrhizum 'Czakor'**
Geranium macrorrhizum 'Czakor'

im Topfballen mind. TB9 liefern und bei Bedarf einschlagen
Menge: 250,000 St

**2.6.80 Spiraea japonica**
Spiraea japonica

'Little Princes'

2xv C, H 15 bis 20 cm, liefern und bei Bedarf einschlagen
Menge: 260,000 St

#### Abschnitt 2.7 Fertigstellungspflege

*Hinweis: Vorbemerkung*
Für die Ausführung der Pflegearbeiten als Fertigstellungspflege gilt die DIN 18916 und die DIN 18917. Die Leistungen beginnen  im April und erstrecken sich über eine Vegetationsperiode zuzüglich eines Pflegeganges im folgenden Frühjahr. Die Abnahme der Pflanzarbeiten erfolgt nach Beendigung der Fertigstellungspflege und dem erkennbaren Austrieb im darauf folgenden Frühjahr.

Die erforderlichen Teilleistungen sind ohne besondere Anordnung rechtzeitig auszuführen. Zeitpunkt und Anzahl der Bewässerungsgänge sind mit der Bauüberwachung rechtzeitig vor Durchführung abzustimmen. Die Ausführung jeder Teilleistung ist dem AG nach Fertigstellung anzuzeigen. Der AN erhält hierzu von der Bauüberwachung eigene Formblätter. Nur mittels der Formblätter bei der Bauüberwachung angezeigte Pflegegänge werden in der Abrechnung berücksichtigt.

Die vorgesehenen Pflegeleistungen sind durchschnittliche Regelannahmen. Der Preis der Einzelleistung errechnet sich aus dem Einheitspreis geteilt durch die Anzahl der Arbeitsgänge. Mehr- bzw. Minderleistungen werden zu dem vereinbarten Einheitspreis vergütet oder in Abzug gebracht.

**2.7.10 Düngung der Bodendeckerfläche, 1 Gang**
Düngung der Vegetationsfläche mit organischen NP-Dünger frei von wasserlöslichen Stickstoffdüngern und schwermetallhaltigem Haut- und Ledermehl, Nährstoffgehalt 7:4:1 mit Spurennährstoffen gleichmäßig verteilen und in die Oberfläche einarbeiten.100 g/m2
1 Durchgang = EP
Menge: 350,000 m2
DIN276_18: 573

**2.7.20 Hochstämme pflegen, 6 Gänge**
Hochstämme pflegen. Unrat aufnehmen. Fläche gemulcht. Je Arbeitsgang Fläche einmal jäten und Gießrand wiederherstellen. Gehölz richten und antreten, zu schwach austreibendes zurückschneiden, abgestorbenes Gehölz entfernen. Eingeschlossen ist die Reinigung von Unrat, Laubfall und Unkrautaufwuchs der angrenzenden Flächen bis zu 1 m entlang der Aussenkante Pflanzfläche. Arbeitsmittel nach Wahl AN unter Beachtung geltender Gesetze und Vorschriften. Anfallende Stoffe sammeln, laden und nach Stoffen getrennt ordnungsgemäß und mit Nachweis weiter verwerten oder entsorgen.
6 Pflegegänge = EP
Menge: 3,000 St
DIN276_18: 573

**2.7.30 Solitärsträucher 100 - 175 cm pflegen, 4 Gänge**
Solitärsträucher pflegen. Unrat aufnehmen. Fläche gemulcht. Je Arbeitsgang Fläche einmal jäten und Gießrand wiederherstellen. Gehölz richten und antreten, zu schwach austreibendes zurückschneiden, abgestorbenes Gehölz entfernen. Eingeschlossen ist die Reinigung von Unrat, Laubfall und Unkrautaufwuchs der angrenzenden Flächen bis zu 1 m entlang der Aussenkante Pflanzfläche. Arbeitsmittel nach Wahl AN unter Beachtung geltender Gesetze und Vorschriften. Anfallende Stoffe sammeln, laden und nach Stoffen getrennt ordnungsgemäß und mit Nachweis weiter verwerten oder entsorgen.
6 Pflegegänge = EP
Menge: 16,000 St
DIN276_18: 573

**2.7.40 Vegetationsfläche pflegen, 6 Gänge**
Vegetationsflächen mit Gehölzen und Bodendeckern und Heckenbänder einschließlich Kleingehölze und Solitärsträucher bis 150 cm pflegen. Unrat aufnehmen. Fläche mit einer Neigung flacher als 1 zu 4. Fläche gemulcht. Je Arbeitsgang Fläche einmal jäten. Gehölz richten und antreten, zu schwach austreibendes zurückschneiden, abgestorbenes Gehölz entfernen. Gießränder von Hochstämmen und Solitärgehölzen nachbessern.
Eingeschlossen ist die Reinigung von Unrat, Laubfall und Unkrautaufwuchs der angrenzenden Flächen bis zu 1 m entlang der Aussenkante Pflanzfläche. Arbeitsmittel nach Wahl AN unter Beachtung geltender Gesetze und Vorschriften.
Anfallende Stoffe sammeln, laden und nach Stoffen getrennt ordnungsgemäß und mit Nachweis weiter verwerten oder entsorgen.
6  Pflegegänge = EP
Menge: 350,000 m2
DIN276_18: 573

**2.7.50 Hochstämme wässern 80 l/St, 12 Gänge**
Hochstämme wässern Wassermenge je Arbeitsgang/Stck. 80 l. Wasser ist durch AN zu stellen.
10  Arbeitsgänge = EP
Menge: 3,000 St
DIN276_18: 573

**2.7.60 Solitärsträucher 100 - 175 cm wässern, 40 l/St., 12 Gänge**
Wässern der Einzelgehölze, Wassermenge je Arbeitsgang/Stck. 40 l. Gehölz = Solitärstrauch > 1 m, Wasser ist durch AN zu stellen.
12 Arbeitsgänge = EP
Menge: 16,000 St
DIN276_18: 573

**2.7.70 Bodendecker 20 l/m2, 10 Gänge**
Wässern der Pflanzfläche. Wassermenge je Arbeitsgang/m2  20l.  Bodendecker, Hecken und Sträucher. Wasser ist durch AN zu stellen.
10 Arbeitssgänge = EP
Menge: 100,000 m2
DIN276_18: 573

### Bereich 3 Kanalbau/Entwässerung

#### Abschnitt 3.1 Entwässerung

**3.1.10 SW-Kanal DN 150 PP herstellen**
RW-Kanal herstellen.
Rohrleitung: PP SN 10, Hochlast-Vollwand-Kanalrohr, PP-Rohre nach DIN EN 1852 mit Doppelsteckmuffe und formschlüssig fixierten Dichtungen aus EPDM, Dichtheit bis mind. 2,5 bar nachgewiesen. Ring- steifigkeit mind. 16 kN/m², hochabriebfest, ohne Zusatz von Füllstoffen,.
Rohrdurchmesser: DN/OD 160,
Farbe: orange-braun.
Rohrauflager in Baugrubenbreite (Kiessand 0/8 mm) gemäß DIN EN 1610 und Bettung gem. ATV-DVWK-A 139 (Bettungstyp 1). Einschl. der Verfüllung und Verdichtung bis 30 cm über Rohrscheitel mit nichtbindigem Füllboden. Den durch die Rohre, Rohrauflager, Seitenverfüllung und Abdeckung verdrängten Aushubboden Homogenbereichs ERD-A und ERD-D Schichteneinheiten A/1, A/2 sowie Sst/2 und Tst/2 des Bodengutachtens laden und zur freien Verwendung des AN abfahren.
Eine geprüfte Rohrstatik ist dem AG rechtzeitig vor Baubeginn unaufgefordert vorzulegen.
Anzahl der Haltungen: 2 Stück
Einzellängen zwischen 5,00 bis 15 Meter
Menge: 20,000 m

**3.1.20 RW-Kanal DN 200 PP herstellen**
RW-Kanal herstellen.
Rohrleitung: Typ Awadukt PP SN 10 (Fa. REHAU o. glw.), Hochlast-Vollwand-Kanalrohr, PP-Rohre nach DIN EN 1852 mit Doppelsteckmuffe und formschlüssig fixierten Dichtungen aus EPDM, Dichtheit bis mind. 2,5 bar nachgewiesen. Ring- steifigkeit mind. 16 kN/m², hochabriebfest, ohne Zusatz von Füllstoffen,.
Rohrdurchmesser: DN 200,
Farbe: Blau, durchgehend eingefärbt,
Die Rohre auf Unterbettungsmaterialien, die besonders vergütet werden, in jeder Tiefe fachgerecht entsprechend dem vorge- schriebenen Gefälle gebrauchsfertig verlegen und bis 30 cm  über Rohrscheitel mit nichtbindigem Füllboden verfüllen und verdichten.
Den durch die Rohre, Rohrauflager, Seitenverfüllung und Abdeckung verdrängten Aushubboden Homogenbereichs ERD-A und ERD-D Schichteneinheiten A/1, A/2 sowie Sst/2 und Tst/2 des Bodengutachtens laden und zur freien Verwendung des AN abfahren. Eine geprüfte Rohrstatik ist dem AG rechtzeitig vor Baubeginn unaufgefordert vorzulegen.

Anzahl der Haltungen: 2 Stück

Provisorium Verbindung Haltung R040 nach R081 und KS07 nach R079
Menge: 45,000 m

**3.1.30 RW-Kanal DN 250 PP herstellen**
RW-Kanal herstellen.
Rohrleitung: Typ Awadukt PP SN 10 (Fa. REHAU o. glw.), Hochlast-Vollwand-Kanalrohr, PP-Rohre nach DIN EN 1852 mit Doppelsteckmuffe und formschlüssig fixierten Dichtungen aus EPDM, Dichtheit bis mind. 2,5 bar nachgewiesen. Ring- steifigkeit mind. 16 kN/m², hochabriebfest, ohne Zusatz von Füllstoffen,.
Rohrdurchmesser: DN 250,
Farbe: Blau, durchgehend eingefärbt,
Die Rohre auf Unterbettungsmaterialien, die besonders vergütet werden, in jeder Tiefe fachgerecht entsprechend dem vorge- schriebenen Gefälle gebrauchsfertig verlegen und bis 30 cm  über Rohrscheitel mit nichtbindigem Füllboden verfüllen und verdichten.
Den durch die Rohre, Rohrauflager, Seitenverfüllung und Abdeckung verdrängten Aushubboden Homogenbereichs ERD-A und ERD-D Schichteneinheiten A/1, A/2 sowie Sst/2 und Tst/2 des Bodengutachtens laden und zur freien Verwendung des AN abfahren. Eine geprüfte Rohrstatik ist dem AG rechtzeitig vor Baubeginn unaufgefordert vorzulegen.

Anzahl der Haltungen: 2 Stück

Provisorium Verbindung Haltung R040 nach R081 und KS07 nach R079
Menge: 30,000 m

**3.1.40 RW Schacht F0,4 herstellen**
RW Schacht F0,4 herstellen,
Schachtsystem DN/OD 400 gemäß DIN EN 13598,
Schachtboden Polypropylen, Steigrohre und Teleskopabdeckung Polypropylen, Schachtabdeckung Gussabdeckung gemäß DIN EN 124 Klasse D, verschraubbar mit 2 Innensechskantschrauben M10 x 50, mit Lüftungsöffnungen, Einlaufrost eckig 385 mm x 385 mm,
Anwendung als Kontrollschacht,
Nennweite DN/OD 400,
Farbe blau
SC 400 Schachtboden Rechts-Mitte-Links DN/OD 200, für 2 mal Zulauf DN150 und 1mal Ablauf DN200
Tiefe je Schacht ca. 1m

inklusive aller Betriebsmittel und Dichtmanschetten
Menge: 2,000 St

**3.1.50 SW-Einsteigschächte F 1,0 herstellen**
Einsteigschächte F1,0 herstellen (Beton)
Die Herstellung der Schachtbauwerke hat nach DVWK - ATV -Regelwerk A 157 zu erfolgen.

Einsteigschächte aus Beton C 40/50  (Bindemittel: HS-Zement)
nach DIN EN 1917 und DIN V 4034-1, Typ 2 herstellen.
Die Leistung umfasst:
Versetzen des Schachtunterteils in einem Stück gefertigt mit Sohlgerinne und Anschlussöffnungen auf einer Kalksteinsohle 0/45 mm, 20 cm dick, wobei die Rohrauflagersohle durchgemessen wird. Versetzen der Betonschachtfertigteile mit mind. 2 Auflageringen (verschiebesicher) bis OK-Straße bzw. OK-Gelände nach Angabe der Bauleitung.

Die Verbindung der Betonschachtfertigteile sind mit Keilgleitringdichtung und Lastübertragungsringen oder einer Kombination aus beiden herzustellen. In die Betonfertigteile integrierte Dichtungen sind ebenfalls zugelassen.

Das Sohlgerinne und die Bermen (Neigung 5 %) sind aus Kanalklinker herzustellen.

Versetzen der Schachtabdeckung, rund, Klasse D 400 gemäß DIN EN 124 / DIN 1229 / DIN 19584-C1D, Kennmaß Ø 610 mm; bestehend aus BEGU-Rahmen und BEGU-Deckel, mit Lüftungsöffnugnen; mit dämpfender Einlage im Deckel; Gewicht ca. 187 kg;
Einschließlich Einsetzten Schmutzfängers (Gewicht ca. 7,5 kg) nach DIN 1221-F, Stahl verzinkt, mit Kreuzstange.

Einschl. einmaliges regulieren der Geschränke im Zuge der Oberflächenarbeiten.

Einsetzen der Steigbügel Form A, rechtwinkelig gekröpft, gem. DIN EN 13101 i.V. mit DIN 19555, GUV16.11 sowie den Sicherheitsregeln für Steigeisen und Steigeisengänge ZH 1/542  aus Edelstahlvollkern (Werkstoffnr.: 1.4571) mit allseitig dichtem korrosionsstabilisiertem PE oder gleichwertigem Material. Geprüft nach DIN 1264, mit dauerhafter Kennzeichnung des Herstellers, der Prüfnummer sowie Prüfzeichen, Fabrikat: Typ Weischer A 410 (Farbe: rot oder orange) oder gleichwertig und des Schmutzfängers (Gewicht ca. 7,5 kg) nach DIN 1221-F, Stahl verzinkt, mit Kreuzstange.

Sämtliche Höhen-, Querschnitts- und Richtungsänderungen, Zu- und Abläufe mit passendem Schachtfutter sowie das Anschließen der Kanalleitungen an den Schacht mit Gelenkstücken sind in den Einheitspreis einzurechnen, wenn hierfür im LV nichts anderes vorgesehen ist.

Erforderliche Mehrausschachtung, erforderlicher Mehrverbau, erforderliche Mehrverfüllung mit nichtbindigem Füllboden sowie laden und abfahren des zusätzlich verdrängten Bodens
Homogenbereichs ERD-A und ERD-D Schichteneinheiten A/1, A/2 sowie Sst/2 und Tst/2 des Bodengutachtens gegenüber dem Rohrgraben zur freien Verwendung des AN sind in den Einheitspreis einzurechnen.
Die Standfestigkeit der Betonfertigteile ist auf Verlangen des AG nachzuweisen.
Das Aufmaß gilt von Gerinnesohle bis OK Schachtabdeckung.

Typenschacht F 1,0:
Wandstärken  der Schachtbauteile gemäß oben genannter DIN, mindestens jedoch 15 cm.
Schachtunterteil (lichte Weite = 1000 mm)
Anschlußöffnung für Stz bzw. PP-Rohre
----------------------------------------------------
Rohrdurchmesser DN 160 bis DN 200
(bis 4 Anschlußöffnungen)
----------------------------------------------------
(Sohlgerinne bis zum Scheitel des Rohres hochziehen,
Auftrittsbreite auf der Einstiegseite mind. 30 cm).

Schmutzwasserschacht SW01

Anzahl Schächte: 1 Stück
Schachttiefen: bis 2m
Menge: 1,500 stgm

**3.1.60 RW-Einsteigschächte F 1,0 herstellen**
Einsteigschächte F 1,0 herstellen (Beton)
Die Herstellung der Schachtbauwerke hat nach DVWK- ATV-Regelwerk A 157 zu erfolgen.

Einsteigschächte aus Beton C 40/50 (Bindemittel: HS-Zement)
nach DIN EN 1917 und DIN V 4034-1, Typ 2 herstellen.
Die Leistung umfasst:
Versetzen des Schachtunterteils gemäß Regelzeichnung des AGs (Typenschächte) in einem Stück gefertigt mit Sohlgerinne und Anschlussöffnungen auf einer Kalksteinsohle 0/45 mm, 20 cm dick, wobei die Gründungsschichtsohle durchgemessen wird.
Versetzen der Betonschachtfertigteile mit mind. 2 Auflageringen (verschiebesicher) bis OK-Straße bzw. OK-Gelände nach Angabe der Bauleitung.

Die Verbindung der Betonschachtfertigteile sind mit Keilgleitringdichtung und Lastübertragungsringen oder einer Kombination aus beiden herzustellen. In die Betonfertigteile integrierte Dichtungen sind ebenfalls zugelassen.

Das Sohlgerinne und die Bermen (Neigung 5 v. H.) sind aus Beton herzustellen und mit 2 cm Zementglattstrich mit Härte und Haftmittelzusatz (Voranstrich und Zementmörtel 1:3)

Versetzen der Schachtabdeckung, rund, Klasse D 400 gemäß DIN EN 124 / DIN 1229 / DIN 19584-C1D, Kennmaß  610 mm; bestehend aus BEGU-Rahmen mit integrierter Aufnahmebuchse für eine mobile Haltevorrichtung da=38 mm (System Meistep, Fa. Meierguss oder gleichwertig) und BEGU-Deckel, mit Lüftungsöffnungen; mit dämpfender Einlage in Rahmen und Deckel; Gewicht ca. 187 kg; Einschließlich Einsetzten Schmutzfängers (Gewicht ca. 7,5 kg) nach DIN 1221-F, Stahl verzinkt, mit Kreuzstange.

Einsetzen der Steigbügel Form A, rechtwinkelig gekröpft, gem. DIN EN 13101 i.V. mit DIN 19555, GUV16.11 sowie den Sicherheitsregeln für Steigeisen und Steigeisengänge ZH 1/542  aus Edelstahlvollkern (Werkstoffnr.: 1.4571) mit allseitig dichtem korrosionsstabilisiertem PE oder gleichwertigem Material. Geprüft nach DIN 1264, mit dauerhafter Kennzeichnung des Herstellers, der Prüfnummer sowie Prüfzeichen, Fabrikat: Typ Weischer A 410 (Farbe: rot oder orange) oder gleichwertig.

Einschl. einmaliges regulieren der Geschränke im Zuge der Oberflächenarbeiten.

Sämtliche Höhen-, Querschnitts- und Richtungsänderungen, Zu- und Abläufe sowie das Anschließen der Kanalleitungen an den Schacht mit Gelenkstücken sind in den Einheitspreis einzurechnen, wenn hierfür im LV nichts anderes vorgesehen ist.

Erforderliche Mehrausschachtung, erforderlicher Mehrverbau, erforderliche Mehrverfüllung mit nichtbindigem Füllboden sowie laden und abfahren des zusätzlich verdrängten Bodens
Homogenbereichs ERD-A und ERD-D Schichteneinheiten A/1, A/2 sowie Sst/2 und Tst/2 des Bodengutachtens gegenüber dem Rohrgraben zur freien Verwendung des AN sind in den Einheitspreis einzurechnen.

Die Standfestigkeit (Statik) der Betonfertigteile ist auf Verlangen des AG nachzuweisen.

Das Aufmaß gilt von Gerinnesohle bis OK Schachtabdeckung.

Typenschacht F 1,0:
Wandstärken der Schachtbauteile gemäß oben genannter DIN, mindestens jedoch 15 cm.

Schachtunterteil (lichte Weite = 1000 mm)
Sohlgerinne bis zum Scheitel des Rohres hochziehen, Auftrittsbreite auf der Einstiegseite mind. 30 cm).

Regenwasserschacht RW01, RW02
Teifen bis ca. 2,5

Anschlussöffnung für ca. 3 Rohre bis DN 300 (Beton/GFK/PP); Anzahl der Schächte: ca. 2 Stück
Menge: 5,500 stgm

**3.1.70 Offene Wasserhaltungsarbeiten**
Offene Wasserhaltungsarbeiten für die Trockenlegung der Baugruben bis 0,20 m unter Baugrubensohle während der gesamten Bauzeit ausführen.
Enthalten sind:
Stellen und Vorhalten der erforderl. Pumpen, Werkzeuge, Rohrleitungen, Drainrohre aus PE, Kiespackungen oder Granulat, Mehraushub, Mehrverbau und Abfuhr des verdrängten Bodens (Zuordnungswert nach LAGA bis  Z 0) zur freien Verwendung des AN, herstellen der Pumpensümpfe mit Betonrohren mindestens Rohrdurchmesser DN 300 je nach Erfordernissen, verlegen der Drainleitungen unter Baugrubensohle, Kosten für Betriebsstoffe, Bedienungspersonal sowie alle Zuschläge für Nacht-, Sonn- und Feiertagsbetrieb von 0-24 Uhr. Drainleitung nach ca. 100 m Länge (für Längen > 100m) durch eine Schürze, hochgezogen bis zum unabgesenkten Grundwasserspiegel, unterbrechen. Die Schürze ist in den Bestandsplan einzutragen. Schürze zwischen Schacht und Pumpensumpf rechtwinklig zur Drainleitung einbauen, Herstellung eines neuen Pumpensumpfes, Umsetzen der Pumpen. Schürze aus Beton C 20/25 DIN EN 206-1 in Baugrubenbreite, Dicke: 0,30 m. Drainleitung fachgerecht mit einem Betonpfropfen verschließen.
Vorlaufzeit der Anlage mindestens 48 Stunden.
Menge: 95,000 m

**3.1.80 Anschlussleitung PP-DN 150 herstellen, T bis 2,5 m**
Anschlussleitung (DN150) gemäß DIN EN 1610 herstellen

Rohrdurchmesser: DN 150
Rohrmaterial: Polypropylen, mineralverstärkt gemäß DIN EN 14758-1-:2005 mit Steckmuffe und werksseitig eingelegter Lippendichtung, Hochlastrohr mit Ringsteifigkeit SN 16 im Schwerlastbereich (SLW-60).

Baugrubentiefe bis 2,00 m

In die Anschlussleitung sind je 2 30°Bögen zur Überbrückung von Höhensituationen einzukalkulieren.
Menge: 55,000 m

**3.1.90 Anschlussleitung PP-DN 200 herstellen, T bis 2,5 m**
Anschlussleitung (DN200) gemäß DIN EN 1610 herstellen

Rohrdurchmesser: DN 200
Rohrmaterial: Polypropylen, mineralverstärkt gemäß DIN EN 14758-1-:2005 mit Steckmuffe und werksseitig eingelegter Lippendichtung, Hochlastrohr mit Ringsteifigkeit SN 16 im Schwerlastbereich (SLW-60).

Baugrubentiefe bis 2,50 m
Homogenbereiche U gem. Baugrundgutachten

In die Anschlussleitung sind je 2 30°Bögen zur Überbrückung von Höhensituationen einzukalkulieren.
Menge: 5,000 m

**3.1.100 Formstück (Abzweig, DN 150/150) einbauen**
Formstück in Rohrleitung einbauen.
Vergütet wird der Mehraufwand für den Einbau des Formstückes gegenüber der durchgemessenen Rohrleitung.
Formstück = Abzweig 45°
Anschlußrohr DN 150
Durchgangsrohr DN 150
Rohrmaterial: Polypropylen, mineralverstärkt gemäß DIN EN 14758-1-:2005 mit Steckmuffe und werksseitig eingelegter Lippendichtung, Hochlastrohr mit hoher Ringsteifigkeit im Schwerlastbereich (SLW-60) KG 2000 o. glw.,
Als Zulage zur Position Entwässerungsleitung DN 150 herstellen.
Menge: 4,000 St

**3.1.110 Formstück (Abzweig, DN 200/150) einbauen**
Formstück in Rohrleitung einbauen.
Vergütet wird der Mehraufwand für den Einbau des Formstückes gegenüber der durchgemessenen Rohrleitung.
Formstück = Abzweig 45°
Anschlußrohr DN 150
Durchgangsrohr DN 200
Rohrmaterial: Polypropylen, mineralverstärkt gemäß DIN EN 14758-1-:2005 mit Steckmuffe und werksseitig eingelegter Lippendichtung, Hochlastrohr mit hoher Ringsteifigkeit im Schwerlastbereich (SLW-60) KG 2000 o. glw.,
Als Zulage zur Position Entwässerungsleitung DN 150 herstellen.
Menge: 2,000 St

**3.1.120 Formstück (Abzweig, DN 200/200) einbauen**
Formstück in Rohrleitung einbauen.
Vergütet wird der Mehraufwand für den Einbau des Formstückes gegenüber der durchgemessenen Rohrleitung.
Formstück = Abzweig 45°
Anschlußrohr DN 200
Durchgangsrohr DN 200
Rohrmaterial: Polypropylen, mineralverstärkt gemäß DIN EN 14758-1-:2005 mit Steckmuffe und werksseitig eingelegter Lippendichtung, Hochlastrohr mit hoher Ringsteifigkeit im Schwerlastbereich (SLW-60) KG 2000 o. glw.,
Als Zulage zur Position Entwässerungsleitung DN 150 herstellen.
Menge: 1,000 St

**3.1.130 Schnitt Ablängen Rohre**
*** Pauschalposition
Schnitt zum fachgerechten Ablängen von Rohren PP im gesamten Baufeld
Die Position wird einmalig pauschal vergütet.
Menge: 1,000 psch

**3.1.140 Formstück Übergang 150/200 PP**
Menge: 2,000 St

**3.1.150 Prüfung auf Wasserdichtigkeit, DN 150-250**
Wasserdichtigkeitsprüfung
Prüfung auf Wasserdichtigkeit nach DIN EN 1610 der Hausanschlussleitung einschließlich Abzweige und Formstücke durchführen. Sicherung, An- und Abtransport sowie Vorhaltung der erforderlichen Geräte und Gestellung des Füllstoffes mit anschließender schadloser Ableitung werden nicht besonders vergütet und sind in die Einheitspreise einzurechnen.
Von der beabsichtigten Dichtigkeitsprüfung ist der AG rechtzeitig in Kenntnis zu setzen. Von dem Ergebnis der Prüfung ist eine Niederschrift zu fertigen (Protokollvordruck nach Lautrich).

Die Kanäle/Anschlußleitungen befinden sich tlw. auf Privatgrundstücken.
Die „Anforderungen an die Sachkunde für die Durchführung der Dichtheitsprüfungen von privaten Abwasserleitungen gem. § 61 a LWG in Nordrhein-Westfalen“ gem. RdErl.d. Ministeriums für Umwelt und Naturschutz, Landwirtschaft und Verbraucherschutz IV-7-031 002 0407-v. 31.03.2009 sind nachweislich zu erfüllen.

-Für Kanäle/Anschlussleitungen die auf Privatgrund liegen, ist je Hausanschluss ein Lageplan mit Prüfprotokoll und Sachkundenachweis zu übergeben.

Rohrdurchmesser:  DN 150-250
Anzahl der Anschlüsse:  ca. 15 St
Länge der Anschlüsse:  bis 30 m

Wahlweise kann die Dichtigkeitsprüfung auch mittels Luftdruckprüfung durchgeführt werden. Die Luftdruckprüfung ist nach DIN EN 1610 mit einem Prüfdruck von 100 mbar durchzuführen.
Menge: 155,000 m

**3.1.160 Schächte F1,0 auf Wasserdichti. prüfen**
Wasserdichtigkeitsprüfung gem. DIN EN 1610 für Schächte vor Verfüllung der Schachtbaugruben durchführen.
Für Typenschacht F 1,0
Einschl. An- und Abtransport sowie Vorhaltung der erforderlichen Geräte, Sicherungs- und Absperreinrichtungen, Gestellung des Füllstoffes mit anschließender schadloser Ableitung. Von der beabsichtigten Dichtigkeitsprüfung ist der AG rechtzeitig in Kenntnis zu setzen.
Von dem Ergebnis ist eine Niederschrift zu fertigen und dem AG in 3-facher Ausfertigung zu übergeben. Füllen der Schächte bis 3,50 m Tiefe mit Wasser bis OK Schachtabdeckung, bei Schächten über 5,00 m Tiefe. Max Druck : 0,5 bar.
Abgerechnet wird die Schachttiefe von OK Schachtabdeckung bis Rohrsohle.
Menge: 7,000 stgm

**3.1.170 Kanäle mit TV-Kamera untersuchen**
Kanäle mit Fernsehkamera untersuchen
Kanäle vor Abnahme mittels Kanalfernauge (Fernsehkamera IBAK/Argus oder gleichwertig) gem. DWA Merkblatt 149 untersuchen.
Die Untersuchung darf nur in vorführfähigem und gereinigtem Zustand der Haltungen erfolgen.
Die HD-Reinigung ist im EP enthalten.
Das anfallende Wasser ist haltungsweise nach freier Wahl des AN abzufangen und schadlos abzuleiten. Das Untersuchungsergebnis ist auf CD, DVD oder USB-Stick aufzuzeichnen. Ein Untersuchungsbericht ist anzufertigen und mit der DVD (usw.) unverzüglich dem AG in jeweils 2 facher Ausfertigung zu übergeben.
System: siehe Besondere Vertragsbedingungen (Kanalbau).

Die Zustandserfassung und Übergabe der Kanaldaten erfolgt gemäß ISYBAU Austauschformat Abwasser im ISYBAU XML-Format 2017 bzw. der DIN EN 13508-2 in Verbindung mit dem DWA Merkblatt 149-2.
Die Daten sind im Austauschformat: ISYBAU-XML (Aktuelle Version) zu liefern.
Die Schadensansprache muss eine Klassifizierung entsprechend dem DWA Merkblatt 149-3 ohne weitere Aufbereitung der Daten ermöglichen.
Vor Übergabe der digitalen Daten ist seitens des AN eine Vollständigkeitsprüfung und eine ISYBAU XML-Formatprüfung, z.B. mit der Software Piets der Fa. Barthauer, durchzuführen.

Mögliche Wiederholungsprüfungen bei Mängeln gehen zu Lasten des AN.

Rohrdurchmesser: DN 150 bis 250
Anzahl der Haltungen: ca. 5 Stück
Länge der Haltungen bis 78 m
Menge: 155,000 m

**3.1.180 Inspektion mit Schiebekamera**
Kanäle mit Minikamera untersuchen. Es ist grundsätzlich ein selbstfahrender, ferngesteuerter Kamerawagen mit regelbarer Geschwindigkeit und stufenlos veränderbarer Blickrichtung des Objektivs zu verwenden. Während eines Radial Schwenkes ist die seitenrichtige und aufrechte Lage des Fernsehbildes beizubehalten. Es ist eine gleichmäßige Ausleuchtung ohne Reflexionen am Aufnahmeobjekt und ruhige Kameralage in der Rohrachse während der Inspektion zu gewährleisten.

Die Untersuchung darf nur in vorführfähigem und gereinigtem Zustand der Haltungen und Leitungen erfolgen.
Das anfallende Wasser ist haltungsweise nach freier Wahl des AN abzufangen und schadlos abzuleiten. Das Untersuchungsergebnis ist auf Video aufzuzeichnen.
Ein Untersuchungsbericht ist anzufertigen und mit der externen Festplatte nach Abschluss der Inspektionen dem AG in jeweils zu übergeben.

Von den schadhaften Stellen sind digitale Bilder anzufertigen.

Grundsätzlich sind, soweit technisch durchführbar, die Inspektionen mit ferngesteuerten Kamerawagen durchzuführen. Ist der Einsatz einer Minikamera nicht möglich, ist auf eine Schiebekamera umzuschwenken. Beim Einsatz von Schiebekameras ist auf einen gleichmäßigen Vorwärtsschub sowie eine ruhige Bildführung zu achten und einen ruckartigen Schiebebetrieb zu unterlassen.
Menge: 50,000 m

**3.1.190 Schachtabdeckung regulieren**
Höhenmäßiges einregulieren von Schachtabdeckungen in fertighergestellte Oberflächen bis 16cm mittels Schachtausgleichsringen in erforderlichen Höhen, es sollen nach Möglichkeit maximal 2 Ausgleichsringe verwendet werden
Menge: 7,000 St

**3.1.200 Umschluss mit Rohrkupplung herstellen**
Umschluss herstellen/einbauen mit Rohrkuplung Außenmanschette Edelstahl mit Dichtungsringen Dicht herstellen DN150 STZ DN150PP, inklusive erforderliche Schnitte in Bestandsleitungen
Menge: 2,000 St

**3.1.210 Rohrklappe DN200**
Rohrklappe DN 200 einbauen
Die Rohrklappe dient als Schlussstück und besitzt eine mechanische Klappe, die selbsttätig schließt.

Ausführung
Mechanische Rückstauklappen: 1

Allgemeine Merkmale
Farbe: schwarz
Material: Kunststoff
Nennweite (DN): 200
Außendurchmesser (DA): 200 mm
Abwasserart: fäkalienfrei
Einbausituation: freiliegende Abwasserleitung
Auslieferungszustand: installationsfertig

Abmessungen
Gewicht netto: 1,72 kg
Gewicht brutto: 2,01 kg
Länge: 170 mm
Breite: 248 mm
Höhe: 248 mm
Verpackungsmaß Länge: 276 mm
Verpackungsmaß Breite: 241 mm
Verpackungsmaß Höhe: 265 mm

System Fa. Kessel oder gleichwertig
Menge: 1,000 St

**3.1.220 Rohblende DN170 einbauen**
Rohrblende DN170 einbauen, aus EPDM Spannelementen auf Rohrende, inklusive aller Befestigungsmaterialien
Menge: 1,000 St

#### Abschnitt 3.2 Retentionsmulde mit Abdichtung

**3.2.10 Aushub Boden Homogenbereich ERD-A bis 2,5m**
Boden aus Abtragsbereichen profilgerecht lösen, ausheben, laden und sofort abfahren. Entsorgung/Verwertung wird in gesonderter Position vergütet. Böden sind beim ausheben gemäß augenscheinlicher Unterschiede für die Entsorgung/Verwertung zu separieren.

Abtragstiefe bis ca. 2,5 m in Kanalgräben.

Homogenbereich ERD-A Auffüllungen gemäß Baugrundgutachten.

Abgerechnet wird nach Abtragsprofilen.

Bereich: Kanalbau
Menge: 245,000 m3

**3.2.20 Wasserbausteinpflaster 200 in Betonverklammerung einbauen**
Wasserbausteinpflaster in Betonverklammerung einbauen
Wasserbausteinpflaster aus frostbeständigem Sandstein, Abmessungen 30/20/15 cm, auf 20 cm dicker Betonsohle C 20/25 DIN EN 206-1 herstellen
Art der Steine: Zyklopensteine (kantig).
Die Steine in Mörtel setzen und ca. 5 cm tief auskratzen von OK Stein.
Bereich:
'Auslaufbereich Einleitstellee Neu und Umrandung/Einfassung Böschungsstück'
Menge: 7,000 m2

**3.2.30 Tonigen Schluffboden einbauen zur Auftriebssicherung**
Toniger Schluffbodeneinbauen min UL gemäß DIN 18196 zur Auftriebssicherung
Menge: 62,000 m3

**3.2.40 Tonboden als Abdichtung**
Boden Ton min TL gem. DIN 18196 mit resiltierendem Infiltraitonswert < 5*10^-7 m/s einbauen
Menge: 19,000 m3

**3.2.50 Bodenverbesserung durchführen**
Bodenverbesserung im Schaufelseparatorverfahren durchführen
Seitlich lagernden Boden mit Weißfeinkalk-/Zementgemisch aufbereiten. Die ganze Baustellenlogistik inkl. Einmischen und Einbauen hat staubarm zu erfolgen. Bei Belastung der angrenzenden Gebäude und Grundstücke durch Staub sind diese auf Kosten des AN säubern.

Bindemittel in Pulverform ggf. unter Wasserzugabe zugeben und mit Schaufelseparator gleichmäßig durchmischen. Die erforderliche Weißfeinkalk- / Zementmenge ist durch Eignungsprüfungen des AN festzulegen und nachzuweisen.
Kalk-Zement-Gemisch: bis 4 Gew.-%
Geforderter Tragfähigkeitswert: Ev 2 => 45 MN/m².
Die Arbeiten sind in Abstimmung mit der Bauleitung und dem Bodengutachter durchzuführen.
Die Lieferung des Weißfeinkalk-/Zementgemisches wird gesondert vergütet.
Als Zulage zum Bodeneinbau (Verfüllung der Baugruben und Rohrgräben oberhalb der Leitungszonen).
In Teilmengen.

Mengenermittlung und Abrechnung gemäß Aufmaß.
Menge: 81,000 m³

**3.2.60 Weißfeinkalk-/Zementgemisch liefern**
Weißfeinkalk-/Zementgemisch liefern
Anteil Weißfeinkalk und Zement zu je 50%.
Weißfeinkalk-/Zementgemisch zur Verbesserung der Bodenqualität liefern.
Abgerechnet wird die Trockenmasse des Kalk-Zement-Gemisches. Der Mengennachweis ist durch Original-Wiegekarten zu erbringen.
Als Zulage zu den beiden Positionen "Bodenverbesserung durchführen".
Menge: 8,000 t

**3.2.70 Eignungsprüfung für eine qualifizierte Bodenverbesserung**
Eignungsprüfung
für eine qualifizierte Bodenverbesserung nach der TP BF-StB, Teil B 11.3 durch eine zugelassenen Prüfstelle nach RAP-Stra, Fachgebiet A1. Probeentnahme am anstehenden Boden für die Bestimmung der Bindemittelmenge
Angabe des Mindestbindemittelgehalt in M.  %
Angabe des Mindestbindemittelgehalt im Material-Gemisch kg/m³
Auslegung für: Ev2>45MPa = weiter ungebundene Schicht
Menge: 1,000 St.

**3.2.80 Probefelder anlegen**
Katalog-Nr. Standardleistungsbücher Stadt Münster, Stand 26.08.2022/03/ 1. 6. 20.
Probefelder anlegen
Probefeld Größe ca. 4 x 6 m nach Angabe des AG anlegen.
Einschl. Bodenaushub 30-100 cm tief, Herstellung des Planums, Einbau von Stabilisierung 30-50 cm und aller Nebenarbeiten.
Die Kleinteiligkeit der Arbeiten und die hierfür erforderlichen Geräte sind in den E.P. einzukalkulieren.
Menge: 1,000 St.

**3.2.90 Profilierung Niedrigwasserrinne**
Profilierung einer Niedrigwasserrinne von den beiden Einlaufpunkten bis zum Drosselbauwerk.
Gefälle: 0,5%
Sohlbreite: ca. 0,40m
Tiefe: ca. 10 bis 20cm

Zulage zum Bodeneinbau
Menge: 50,000 m

**3.2.100 Böschungen, Neigung ca. 1:3 - 1:1,5**
Böschungen des RRB mit einer Neigung von ca 1:3 - 1:4 herstellen; Böschungsober- und Unterkanten ausrunden.
Als Zulage zum bindigen Boden liefern und ein einbauen..
Menge: 47,000 m2

**3.2.110 Planum herstellen**
Planum herstellen und verdichten.
Max. Abweichung von der Sollhöhe +2/-2 cm.
Menge: 94,000 m2

**3.2.120 Rasennaßansaat herstellen**
Anspritzbegrünung aus Regiosaatgut im Naßansaatverfahren auf Flächen erhöhter Erosionsgefahr ausführen. Sicherung nach DIN 18918. Ansaat  (nach den Empfehlungen für Begrünungen mit gebietseigenem Saatgut der FLL) RSM Regio 2: UG 2 Grundmischung 70 % Gräser / 30 % Kräuter, auf Böschungen, Mulden, Banketten, Seiten- u. Trennstreifen Ggfs. Unrat ablesen und vorwüchsige Kräuter ausmähen. Anfallende Stoffe  laden und zur freien Verwendung des AN abfahren. Liefern der Komponenten, herstellen einer homogenen Mischung, fachgerechtes Aufspritzen der Mischung in mehreren getrennten Arbeitsgängen auf die behandelnden Flächen. Die angelieferten Komponenten werden vor Beginn der
Arbeiten von der Bauüberwachung abgenommen. Aufwandmengen je m2:
  3 l/m2 Wasser als Trägersubstanz
  220 g/m2 Organischer Langzeitdünger
  30 g/m2 Erosionsschutzfasern FRISOL EF
  100 g/m2 Org. Zuckerphosphatamid FRISOL A
  15 g/m2 Bodenfestigerkonzentrat "TERRAVEST K"
  5 g/m2 Regiosaatgut RSM Regio 2

Bereich: Entwässerungsmulde
Menge: 100,000 m2

**3.2.130 Winkelstein 55/35 einbauen**
Winkelstein 55/35/6, gemäß DIN EN 13198, Beton-Fertigteile einbauen, inklusive 20cm Beton auflager  und Rückenstütze aus Beton C20/25
Menge: 47,000 m

**3.2.140 Kernbohrung inkl. Dichtung**
Kernborhung inkl Dichtung einbauen,
Kernbohrung durch Winkelstütze zur Durchführung Dachentwässerung DN100, inklusive Kettengliederdichtung in abgestimmten Maßen
Menge: 4,000 St

#### Abschnitt 3.3 Erdarbeiten Entwässerung

**3.3.10 Aushub Boden Homogenbereich ERD-A bis 2,5m**
Boden aus Abtragsbereichen profilgerecht lösen, ausheben, laden und sofort abfahren. Entsorgung/Verwertung wird in gesonderter Position vergütet. Böden sind beim ausheben gemäß augenscheinlicher Unterschiede für die Entsorgung/Verwertung zu separieren.

Abtragstiefe bis ca. 2,5 m in Kanalgräben.

Homogenbereich ERD-A Auffüllungen gemäß Baugrundgutachten.

Abgerechnet wird nach Abtragsprofilen.

Bereich: Kanalbau
Menge: 160,000 m3

**3.3.20 Verbau, Stahlverbauelemente, randgestützt bis T=3,0m**
Verbau mit Stahlverbauelementen (randgestützt)

Graben- bzw. Baugrubenwände entsprechend DIN 18303, 18304, 4124, DIN EN 1610 und den Vorschriften der Tiefbauberufsgenossenschaft ordnungsgemäß verbauen. Im Einheitspreis enthalten ist das Vorhalten und das spätere Entfernen des Verbaues einschließlich der erforderlichen Aussteifungen und Gurtungen. Abgerechnet werden die dicht geschlossenen, verkleideten, sichtbaren Flächen mit maximal 10 cm Überstand über Straßen-, Geländeoberkante bzw. Unterkante Oberboden. Der AN ist verpflichtet, auf Verlangen des AG die Standsicherheit (geprüfte Statik) des Verbaues vor Ausführung nachzuweisen. Unabhängig von den Tiefen der Baugruben und Bodenklassen.
Baugrubenverbau bis 3,00 m mittlerer Baugrubentiefe, Verkleidung mit Stahlverbauelementen (randgestützt) beidseitig verkleiden.
Menge: 350,000 m2

**3.3.30 Gründungsschicht herst., D = 20 cm, DN 250**
Gründungsschicht in Baugrubenbreite, maschinell verdichtet, in vorgeschriebenem Gefälle herstellen einschl. laden und abfahren des durch die Sohle verdrängten Aushubbodens.
Boden gem. Homogenbereichs ERD-A und ERD-D Schichteneinheiten A/1, A/2 sowie Sst/2 und Tst/2 des Bodengutachtens zur freien Verwendung des AN.

Sohle: 20 cm dick
Material: Kalkstein 0/45 mm
Für Rohrleitung DN 150 PP
Menge: 23,000 m

**3.3.40 Nichttragfähigen Boden austauschen**
Nichttragfähigen Boden der Baugrubensohle austauschen.
Material: gebrochener Naturstein 0/100 mm
Einbaudicke (verdichtet): bis 30 cm
Einschl. der erforderlichen zusätzlichen Erd-, Verbau- und Wasserhaltungsarbeiten, Verdichten des Ersatzmaterials und Abfuhr des verdrängten Boden zur freien Verwendung des AN.

Boden gem. Homogenbereichs ERD-A und ERD-D Schichteneinheiten A/1, A/2 sowie Sst/2 und Tst/2 des Bodengutachtens.
Die Mehrtiefe für den Baugrubenaushub ist in den E-Preis einzurechnen. Die Verdichtung darf nur statisch erfolgen (z.B. mit einer statischen Grabenwalze).
Menge: 35,000 m3

**3.3.50 Rohrbettung Bettungstyp 1, PP-Rohre**
Die Bettung gemäß ATV-DVWK-A 139 (Bettungstyp 1), ATV-DVWK-A 127, liefern und einbauen.

Bettungsmaterial:  Splitt-Brechsand-Gemisch (filterfest)
  Körnung:  0,2/11 filterfest
Stärke:  a = 100 mm + 1/10 DN in mm
  mindestens 150 mm
  b = gem. statischer Berechnung

Den durch die Rohrbettung verdrängten Ausshubboden laden und zur freien Verwendung des AN abfahren.
Boden: Homogenbereich U gem. Bodengutachten
Menge: 19,000 m3

**3.3.60 Füllsand Leitungszone**
Füllsand liefern und einbauen in der Leitungszone bis 0,30 m über Rohrscheitel.

Material: steinfreier, nichtbindiger Sand.

Abgerechnet wird nach eingebautem Volumen in verdichtetem Zustand entsprechend den Regelbreiten der DIN-EN 1610.

Den durch die Leitungszone verdrängten Ausshubboden laden und zur freien Verwendung des AN abfahren.
Boden: Homogenbereich B, C und D gem. Bodengutachten
Bodenaushub nach LAGA TR Boden: Z 0
Menge: 103,000 m3

**3.3.70 Schotter gelagert,laden wieder einbauen, Kanalbau EV2 45 MPa**
Schotter HKS Körnung bis 0/45 in unterschiedlichen Körnungen, aus Provisorium zur Geländebefestigung stammend,
auf Miete im Baufeld lagernd, lösen, laden und wieder einbauen, abschnittsweise nach in Abstimmung/Erfordernis im Kanal- und Straßenbau
maximale Mietengröße 150m2 mit Abmessungen Grundfläche 6mx25m (Annahme 200m3 gleichzeitiges Gesamtvolumen)
Die Mieten sind somit schrittweise mehrfach anzulegen, was in gesonderter Position vergütet wird, und nach baulicher Erfordernis schrittweise abzutragen, dies ist in die Position einzukalkulieren.

Einsatz im Kanalbau als Auffüllung, EV2 45 MPa

Die Einbauanforderungen Verdichtungsfähigkeit sind in Probeversuchen nachzuweisen, Probeversuche werden gesondert vergütet.
Menge: 90,000 m3

### Bereich 4 Medienkanal

#### Abschnitt 4.1 Kabelbauarbeiten - Erdarbeiten

**4.1.10 Suchgraben bis 1,20 m ausheben**
Suchgraben bis 1,20 m Tiefe zur Auffindung vorh.
Wasser-, Elektro-, und Gasleitungen in Hand- und
Maschinenschachtung auskoffern. BK 2-5, Grabenbreite
40-60 cm.
Menge: 20,000 m

**4.1.20 Betonsteinpflaster aufnehmen, seitl. lagern, wiedereinbauen**
Betonsteinpflaster aufnehme, lsäubern, seitlich lagern und wiedereinbauen, Bettung/Fugen nach Wahl des AN verwerten und bei wiederverlegung erneuern Diabas 0/5
Dicke: 8-10 cm
in Einzelflächen,
Menge: 115,000 m2

**4.1.30 Aushub Boden Homogenbereich ERD-A**
Boden aus Abtragsbereichen profilgerecht lösen, ausheben, laden und seitlich lagern. Entsorgung wird in gesonderter Position vergütet. Böden sind beim ausheben gemäß augenscheinlicher Unterschiede für die Entsorgung/Verwertung oder wiedereinbau zu separieren.

Abtragstiefe bis ca. 100 cm.

Homogenbereich ERD-A Auffüllungen gemäß Baugrundgutachten.

Abgerechnet wird nach Abtragsprofilen.

Bereich: Medientrasse
Menge: 290,000 m3

**4.1.40 Schotter lösen, laden und seitlich lagern**
Schotter HKS Körnung bis 0/45 in unterschiedlichen Körnungen, lösen, laden und sietlich lagern abschnittsweise beaubegleitend

Inklusive Bodenseparation zu angrenzenden Schichten
Dicke ca 30cm
Menge: 130,000 m3

**4.1.50 Schotter gelagert,laden wieder einbauen, Straßenbau EV2 120 MPa, 20cm**
Schotter HKS Körnung bis 0/45 in unterschiedlichen Körnungen, seitlich lagernd, lösen, laden und wieder einbauen, abschnittsweise nach in Abstimmung/Erfordernis im Medienkanalbau

Einsatz im Straßenbau als STS unter Pflasterflächen/Asphaltflächen Bk 0,3, EV2 120 MPa, Schichtdicke ca. 30cm

Die Einbauanforderungen Verdichtungsfähigkeit sind in Probeversuchen nachzuweisen, Probeversuche werden gesondert vergütet.
Menge: 80,000 m3

**4.1.60 Probefeld Schotter anlegen**
Probefeld mit mindestens 2mx2m anlegen sowie abzustimmender Schottermöchtigkeit und Verdichtung nachweisen mit statischen Lastplattendruckversuche.
Inklusive Probenahme und Analyse der erzielbaren Proctordichte und optimalen Wassergehalt, und Kornverteilung in einem zertifizierten vom AG anerkannten Baustofflabor.
Die Proben sind zu Baubeginn mit einem Vorlauf von mindestens 2 Wochen vorab Einbau an das Baustofflabor durch den AN zu übersenden.
Schottermenge wird über sonstige Positionen eingesetzten Baustoffgemischs des LV vergütet.
Inklusive aller Gebühren und Logistik.
Menge: 3,000 St

**4.1.70 Aushub Boden, Zulage Vegetationsfläche aufreißen, seitlich lagern**
Als ZUlage zum Bodenaushub
Vegetationsflächen durch Aufreißen lockern,
Abstand der Aufreißer bis 30 cm, Tiefe 40 cm, 2
gekreuzte Arbeitsgänge;  schwer
verrottbare Pflanzenteile abzulesen, seitlich lagern
Menge: 69,000 m2

**4.1.80 vorh. Boden lösen, laden u. im Baustellenbereich wieder einbauen**
Vorhandenen Boden  in Dicke 20 bis 40 cm  zum Teil mit
Tragschichtresten profilgerecht lösen, laden,
transportieren und im Baustellenbereich auf Miete
lagern, und höhen- und fluchtgerecht wieder einbauen.
Aushubtiefe bis 50 cm. Abgerechnet wird nach Fläche x
mittlerer Abtragsstärke.
Menge: 50,000 m3

**4.1.90 vorh Boden lösen, Zulage Oberboden wieder einbauen**
Als Zulage zum vorh. Bodenlösen, laden u wieder einbauen
seitl. lagernde Vegetationsoberböden wieder einbauen ca. 30cm
Menge: 69,000 m3

**4.1.100 Boden in Handschachtung lösen (Zulage)**
Den Boden im Bereich der Versorgungsleitungen, im
Bereich vorhandener Bäume usw. von Hand ausheben, als
Zulage zu der entsprechenden Bodenposition. Abrechnung
erfolgt nach örtlichem Aufmaß.
Menge: 20,000 m3

**4.1.110 Planum herstellen und verdichten**
Planum herstellen und verdichten Geforderter Tragfähigkeitswert: Ev 2 => 45 MN/m2 Das fertige Planum muß vor Aufbringen der folgenden Schicht vom AG abgenommen werden. Die Ebenflächigkeit darf nicht mehr als +/- 2 cm von der Sollhöhe abweichen.
Menge: 650,000 m2

**4.1.120 Vlieskaschierte Noppenschutzbahn liefern und einbauen**
Vlieskaschierte Noppenschutzbahn liefern und einbauen, Noppenhöhe ca. 8 mm, zum Schutz gegen Feuchtigkeit und Beschädigung von unterirdischen, bauseits abgedichteten Bauwerken, z. B. Keller und Gebäudefundamente, liefern und fachgerecht einbauen. Überstände bündig abtrennen. Einschließlich aller Materialien und Nebenarbeiten. Abgerechnet wird nach m2 abgedeckter Fläche gemäß Aufmaß. Die Matten sind in ca. 0,50 m Breite entlang der Gebäudefassade einzubauen, notwendiger Schnitt der Matten ist einzukalkulieren.
Menge: 200,000 m2

**4.1.130 Steinfreier Sand 0/4 einbauen**
Steinfreien Sand 0/4 fachgerecht in Rohrleitungsgraben der Schutzrohre (Rohrleitungszone inkl Rohrbettung) einbauen. Das Schutzrohr ist hierbei auf 10 cm dicker Sandbettung zu verlegen und bis 30 cm über dem Rohr mit steinfreien Sand 0/4 abdecken.
Menge: 305,000 m3

**4.1.140 Fußgängerüberweg über Graben herstellen**
Fußgängerüberweg über offenen Graben herstellen,
während der Bauzeit vorhalten, unterhalten, abbauen und nach
Beendigung der Arbeiten laden und abfahren. Nach Erfordernis in Baustelle zu verschiedenen Einsatzstellen mehrfach umlegen.
Material: Stahl / Holz mit Saumbohlen, Geländer, 90 cm mit
Mittelholm, einschließlich seitlicher Verkehrssicherung und
Beleuchtung;
Breite Überweg: ca. 1,25 m
Grabenbreite: ca. 1,50 m
Ausführung nur auf besondere Anweisung des AG.
Bereich: Baubereich und Baustelle
Menge: 3,000 St

#### Abschnitt 4.2 Kabelbauarbeiten - Technische Ausstattung

**4.2.10 Kabelschutzrohr DA110 aus PE**
Kabelschutzrohr DA110 aus PE, in Verbundrohrbauweise gemäß DIN 16961, entsprechend DIN EN 61386-24
Klasse N 450 (Druckfestigkeit >=450 Newton, Schlagfestigkeit N), DN 63, Material Polyethylen (PE), mit integrierter Einzugschnur zum Einziehen eines Kabelzugdrahtes bzw. -seiles, liefern und höhen- und fluchtgerecht nach DIN EN 1610,
den Verlegeanleitungen A515, A 535 des KRV einbauen.

Die Einbauanweisungen des Herstellers sind zwingend zu berücksichtigen.

Einschließlich herstellen der wasserdichten Rohrverbindungen. Inklusive  Gestellung aller Geräte, Materialien sowie Abdeckung der Leitungen mitTrassenwarnbändern, Profildichtringen, fachgerechtes Ablängen nach Einbauerfordernis und Ausführungsunterlagen des AG.

Abgerechnet wird die einmalige Länge, wobei Schächte und Bauwerke übermessen werden.

Das Schutzrohr auf 10 cm dicker Sandbettung verlegen und bis 30 cm über dem Rohr mit steinfreien Sand 0/4 abdecken.

System Kabuflex Fa. Fränkische oder gleichwertig
Menge: 700,000 m

**4.2.20 Kabelschacht 70/70**
Kabelschacht als Topfschacht
70 x 70 x 90 cm im Lichten
aus Stahlbetonfertigteilen ‡ C 35/45 DIN 1045 mit hohem Wassereindringwiderstand
Bemessen nach DIN Fachbericht 101 für Einwirkungen aus: - Straßenverkehr (max. 100 kN Radlast)
DIN 4085 “Berechnung des Erddrucks”.
Schachtabdeckung nach DIN EN 124 und DIN 1229
Klasse D 400

Bestehend aus:
1 Schachtunterteil mit Sickerloch 70 x 70 x 90 cm i. L. (893 kg)
Schachtabdeckung 70/70 cm im Lichten, bestehend aus:
1 Deckelrahmen mit Wateenstahleinfassung,
2-seitig aufdübelbar, 12 cm hoch (27 kg)
1 Deckel mit Betonfüllung in Wateenstahleinfassung
ohne Lüftungsrost, Klasse D 400 (169 kg)
Die Fugen zwischen den Bauteilen sind mit Möfix (bauamtlich zugelassener Schachtbaumörtel)
oder mit
Zementmörtel (MG III) nach DIN 1045 Abschnitt 6.7.1 auszubilden.
Menge: 5,000 St

**4.2.30 Niederspannungskabel einbauen**
Niederspannungskabel in 2 Zügen einbauen
NYCWY 4 x 120/70 mm²
Menge: 510,000 m

**4.2.40 Fernmeldekabel einbauen**
Fernmeldekabel einzügig einbauen
LWL- Universalkabel 24 Fasern, Singel Mode OS 2
  Lichtwellenleiter- Universalkabel, geeignet für Innen- und Außenverlegung ohne Verbindungsmuffe für Verlegung in einer Länge, nach Normung  EN50267-2-3, IEC 60754-2, IEC 60332-1,IEC 61034,
  Faserzahl  :  24
  Singelmode  :  E 9 / 125
  Max. Zugkraft  :  2500 N
  UV- beständiger Außenmantel mit nichtmetallischem Nagetierschutz,
  halogenfreier Außenmantel,
  Aderart  :  Bündelader
  Längswasserdicht  :  IEC 60794-1-2-F5
  Brandverhaltensklasse  :  B2ca bzw Cca
  nach EN 13501-6
Menge: 205,000 m

**4.2.50 Wasserleitung DN25 PE**
PE-Trinkwasser-Druckrohr DA 25 mm, PN 12,5
Druckrohrleitung aus Polyethylen PE 100, für die Trinkwasserversorgung, Außendurchmesser DA 25 mm, Wanddicke 2,0 mm, SDR 13,6, Nenndruck PN 12,5, Farbe schwarz mit blauen Kennstreifen. Rohr nach DIN EN 12201-2 sowie DIN 8074/8075, mit gültiger DVGW-Trinkwasserzulassung. Rohr einschließlich erforderlicher Form- und Verbindungsstücke liefern und fachgerecht verlegen; Rohrverbindungen entsprechend den Herstellervorgaben herstellen durch Elektromuffenschweißen. Scheißprotokolle sind einzureichen. Einschließlich aller erforderlichen Nebenleistungen und der für eine betriebsfertige Rohrleitung notwendigen Materialien.
In Rohrgraben bis 1,2m einbauen
Menge: 60,000 m

**4.2.60 Absperrschieber Trinkwasser**
Hausanschlussschieber, weichdichtend, für Trinkwasser, Gehäuse aus korrosionsbeständigem Werkstoff einbauen, mit zugfesten Schraubkupplungen beziehungsweise PE-Rohranschlüssen passend für PE 100, Außendurchmesser DA 25 mm, Nenndruck mindestens PN 16 einbauen. Mit weichdichtendem Keil, Dichtung aus für Trinkwasser geeignetem EPDM, Spindel aus nichtrostendem Stahl und wartungsarmer Spindelabdichtung. Für den Einsatz in Trinkwasserleitungen, mit gültiger DVGW-Zertifizierung beziehungsweise entsprechendem Nachweis der Trinkwassereignung. Lieferung einschließlich erforderlicher Anschluss- und Dichtungsteile; Einbau und Montage nach Herstellerangaben.
Menge: 2,000 St

**4.2.70 Schieberkappe Trinkwasser**
Straßenkappe für Hausanschlussschieber Wasser
Straßenkappe für Hausanschlussschieber der Trinkwasserversorgung, Bauform Hausanschluss Wasser, nach DIN 4057, höhenverstellbar beziehungsweise teleskopierbar, bestehend aus korrosionsbeständigem Kappengehäuse und Deckel aus Gusseisen, Deckelaufdruck „W“ einbauen. DVGW-zertifiziert beziehungsweise mit gültigem Eignungsnachweis für den vorgesehenen Einsatz. Geeignet und passend zum eingebauten Hausanschlussschieber und dessen Einbaugarnitur. Einschließlich Lieferung, Ausrichten und höhen- sowie fluchtgerechtem Einbau in der Straße, einschließlich erforderlicher Nebenarbeiten und Anpassung an die fertige Straßenoberfläche. Die Kappe dauerhaft zugänglich und bedienbar herstellen.
Menge: 2,000 St

### Bereich 5 Entsorgung

#### Abschnitt 5.1 Entsorgung

**5.1.10 Entsorgung/Verwertung Boden BM-F3**
Bodenaushub zur Verwertung/Entsorgung nach Wahl des AN abfahren.

Im Zuge der Verwertung/Entsorgung ist die erforderliche Analytik zur Deklaration im erforderlichen Umfang durchzuführen und in die Position mit einzukalkulieren. Die Position wird für nachweislich durch die, frei nach Wahl des AN, Verwendungs-/Entsorgungsstelle verwerteten/entsorgten Boden mit Deklaration gem. ErsatzbaustoffV

BM-F3

vergütet. Nachweise sind unaufgefordert baubegleitend einzureichen.

Inklusive aller erforderlichen Bodenseparationen im Verlauf der Verwertung/Entsorgung. Einschließlich dem Nachweis der Zulässigkeit der durchgeführten Verwertung/Entsorgung incl. aller Gebühren und aller erforderlichen Transporte.

Die Abrechnung erfolgt nach Abtragsprofilen.

Als Zulage zu Aushubpositionen.
Menge: 350,000 m3

**5.1.20 Entsorgung/Verwertung Boden DK I**
Belsteten Bodenaushub zur Verwertung/Entsorgung nach Wahl des AN abfahren.

Im Zuge der Verwertung/Entsorgung ist die erforderliche Analytik zur Deklaration im erforderlichen Umfang durchzuführen und in die Position mit einzukalkulieren. Die Position wird für nachweislich durch die, frei nach Wahl des AN, Verwendungs-/Entsorgungsstelle verwerteten/entsorgten Boden mit Deklaration gem. DepV

DK I

vergütet. Nachweise sind unaufgefordert baubegleitend einzureichen.

Inklusive aller erforderlichen Bodenseparationen im Verlauf der Verwertung/Entsorgung. Einschließlich dem Nachweis der Zulässigkeit der durchgeführten Verwertung/Entsorgung incl. aller Gebühren und aller erforderlichen Transporte.

Die Abrechnung erfolgt nach Abtragsprofilen.

Als Zulage zu Aushubpositionen.
Menge: 350,000 m3

**5.1.30 Entsorgung/Verwertung Boden DK II**
Belsteten Bodenaushub zur Verwertung/Entsorgung nach Wahl des AN abfahren.

Im Zuge der Verwertung/Entsorgung ist die erforderliche Analytik zur Deklaration im erforderlichen Umfang durchzuführen und in die Position mit einzukalkulieren. Die Position wird für nachweislich durch die, frei nach Wahl des AN, Verwendungs-/Entsorgungsstelle verwerteten/entsorgten Boden mit Deklaration gem. DepV

DK II

vergütet. Nachweise sind unaufgefordert baubegleitend einzureichen.

Inklusive aller erforderlichen Bodenseparationen im Verlauf der Verwertung/Entsorgung. Einschließlich dem Nachweis der Zulässigkeit der durchgeführten Verwertung/Entsorgung incl. aller Gebühren und aller erforderlichen Transporte.

Die Abrechnung erfolgt nach Abtragsprofilen.

Als Zulage zu Aushubpositionen.
Menge: 350,000 m3

**5.1.40 Entsorgung/Verwertung Boden DK III**
Belsteten Bodenaushub zur Verwertung/Entsorgung nach Wahl des AN abfahren.

Im Zuge der Verwertung/Entsorgung ist die erforderliche Analytik zur Deklaration im erforderlichen Umfang durchzuführen und in die Position mit einzukalkulieren. Die Position wird für nachweislich durch die, frei nach Wahl des AN, Verwendungs-/Entsorgungsstelle verwerteten/entsorgten Boden mit Deklaration gem. DepV

DK III

vergütet. Nachweise sind unaufgefordert baubegleitend einzureichen.

Inklusive aller erforderlichen Bodenseparationen im Verlauf der Verwertung/Entsorgung. Einschließlich dem Nachweis der Zulässigkeit der durchgeführten Verwertung/Entsorgung incl. aller Gebühren und aller erforderlichen Transporte.

Die Abrechnung erfolgt nach Abtragsprofilen.

Als Zulage zu Aushubpositionen.
Menge: 350,000 m3

**5.1.50 Probennahme und Analysen ErsatzbaustoffV**
Bodenprobenentnahme  und Erstellung von Bodenanalysen gemäß § 14 Untersuchungspflicht, der Ersatz-baustoffverordnung (ErsatzbaustoffV) in Anlehnung an die LAGA PN 98 (2008).
Zur Leistung gehören An- und Abfahren der Geräte, die Durchführung inkl. der Bodenprobenentnahme, die Bodenuntersuchungen und Analysen entsprechend den Richtlinien nach der Mantelschutzverordnung bzw. ErsatzbaustoffV. Einschl. Separation, Ansprache der enthaltenden Baustoffe, Auswertung, chemischen Analytik, Erstbericht und Prüfbericht.
Bodenprobe: Entnahme vom Haufwerk im Zwischenlager des AN
Die Bodenprobenentnahme  und Erstellung der Bodenanalyse sind nur in Abstimmung und auf Anweisung des Auftraggebers durch ein anerkanntes Erdbaulabor auszuführen. Die Ergebnisse des Auftragnehmers sind dem AG vorzulegen.
Die Analysen inkl. Eignungsnachweis ist jeweils pro 300 m3 angefallenden Boden als Sammelprobe durchzuführen.
Für die Untersuchung dürfen nur anerkannte Prüfstellen nach RAP Stra 15 der FGSV beauftragt werden.
Die nicht aufbereiteten Bodenmaterialien (BM) und das nicht aufbereitete Baggergut (BG) sind in eine der in  Anlage 1 Tabelle 3 der EBV bezeichneten Materialklassen einzuteilen und zu protokollieren.
Menge: 8,000 St

**5.1.60 Probennahme Analysen DepV**
Bodenprobenentnahme  und Erstellung von Bodenanalysen gemäß Deponieversordnung (DepV) in Anlehnung an die LAGA PN 98 (2008).
Zur Leistung gehören An- und Abfahren der Geräte, die Durchführung inkl. der Bodenprobenentnahme, die Bodenuntersuchungen und Analysen entsprechend den Richtlinien nach der DepV. Einschl. Separation, Ansprache der enthaltenden Baustoffe, Auswertung, chemischen Analytik, Erstbericht und Prüfbericht.
Bodenprobe: Entnahme vom Haufwerk im Zwischenlager des AN
Die Bodenprobenentnahme  und Erstellung der Bodenanalyse sind nur in Abstimmung und auf Anweisung des Auftraggebers durch ein anerkanntes Erdbaulabor auszuführen. Die Ergebnisse des Auftragnehmers sind dem AG vorzulegen.
Für die Untersuchung dürfen nur anerkannte Prüfstellen nach RAP Stra 15 der FGSV beauftragt werden.
Menge: 8,000 St

**5.1.70 Analyse Asphalt in Situ**
Analyse Asphalt gem. RuVA-StB inklusive Probenahme, Versand, Analysen und Bericht. Inkl aller Gebühren. Durch zertifiziertes Probenahme- und Analyselabor.
Inklusive insgesamt 4 Probebohrungen DN100 zur Gewinnung und Erstellung einer Mischprobe in zu bearbeitenden Flächen.
Menge: 2,000 St

**5.1.80 Baggerschurf zur Gewinnung Mischprobe EBV**
Baggerschurf Tiefe bis 2m tief, 1m breit ausführen zur Gewinnung von Bodenmaterial für eine Mischprobe. Bodenseitlich locker mehrfach in Miete aufschütten in Abstimmung mit der Bauüberwachung. Nach Gewinnung Bodenmaterial Baugrube wieder mit Aushubmaterial verfüllen und fachgerecht verdichten.

Die Vergütung erfolgt nach Aufmaß und Bodenabtragsprofil in m3
Menge: 30,000 m3

### Bereich 6 Werkplanung

**6.10 Prüffähige Statik StB-Fundament erstellen**
Prüffähige Statik gemäß gelieferten Bauteilen und Einbauort für alle Lampenmasten an Hand ungünstigster Randbedingungen in möglichst ökonomischer Ausgestaltung einmalig erstellen, durch akkredierten Statiker/Prüfingenieur. Inklusive Bericht, Bewehrungspläne und Bauteilabmessungen.

Der statischen Berechnung und Bemessung der Lampenmaste/Fundamente Lampenmast  liegen die nachfolgend aufgeführten Normen, Richtlinien und Empfehlungen in der jeweils für das Projekt maßgebenden
Fassung zugrunde.
DIN EN 1990 Grundlagen der Tragwerksplanung
DIN EN 1991 Einwirkungen auf Tragwerke
DIN EN 1992 Bemessung in Beton
DIN EN 1993 Allgemeine Bemessungsregeln und Regeln für den Hochbau

Die Lastannahmen für die statische Berechnung der Lampenfundamente erfolgen grundsätzlich nach
DIN EN 1991.

Es sind zudem Lastfälle für ständige Lasten, Nutzlasten/Verkehrsflächen, Windlasten, Schneelasten anzusetzen.

Die Lastkombinationen sind gemäß den geltenden Eurocodes und den zugehörigen Nationalen
Anhängen zu bilden. Ständigen und veränderlich Einwirkungen mit den entsprechenden Teilsicherheits- und Kombinationsbeiwerten müssen berücksichtigt werden.

Es sind Ausnutzungsgrade für den Lampenmast, sowie das Fundament auszuweisen.
Menge: 1,000 St

**6.20 Protokollierung Abnahme Entwässerung gem. SüwVO**
Bericht auf Grundlage erstellter Abnahmedokumentation für die Entwässerung erstellen gem. Anlage 2 SüwVO Abw NRW zur Übergabe an den AG. Inklusive Sichtung der erforderlichen Untersuchungen und notwendigen Ortsterminen.
Der Sachverständige muss gemäß SüwVO gelistet sein und zugelassen sein. Der Nachweis ist durch den AN zu erbringen, sowie vor Arbeitsaufnahme des Sachverständigen durch den  AG freizugeben.
Menge: 1,000 St

### Bereich 7 Stundenlohnarbeiten

#### Abschnitt 7.1 Stundenlohnarbeiten

**7.1.10 Stundenlohnarbeiten durch Baufacharbeiter**
Stundenlohnarbeiten durch Arbeitskräfte auf Anordnung des AG ausführen. Der Verrechnungssatz für die jeweilige Arbeitskraft umfasst sämtliche Aufwendungen, insbesondere den tat- sächlichen Lohn einschließlich vermögenswirksamer Leistungen mit den Zuschlägen für Gemeinkosten (Sozialkassenbeiträge, Winterbauumlage und dgl.), sowie Lohn- bzw. Gehaltsnebenkosten und Zuschläge für Überstunden.
Zuschläge für Nacht-, Sonntags- und Feiertagsarbeit werden gesondert vergütet.
Baufacharbeiter
Menge: 5,000 Std.
DIN276_18: 599

**7.1.20 Stundenlohnarbeiten durch Hilfsarbeiter**
Stundenlohnarbeiten durch Arbeitskräfte auf Anordnung des AG ausführen.
Hilfsarbeiter,
sonst wie vor.
Menge: 5,000 Std.
DIN276_18: 599

**7.1.30 Stundenlohnarbeiten durch Bagger**
Stundenlohnarbeiten durch Baugeräte auf Anordnung des AG ausführen. Der Verrechnungssatz für das jeweilige Gerät umfasst sämtliche Aufwendungen für den Einsatz, insbesondere Gerätevorhalte- und Betriebsstoffkosten sowie sämtliche Zuschläge einschließlich der Kosten für das Bedienungspersonal.
Der Verrechnungssatz gilt für das zum Zeitpunkt des Abrufes einsatzbereit auf der Baustelle befindliche Baugerät. Vergütet werden die tatsächlich geleisteten Arbeitsstunden.
Bagger über 0,4 bis 1,0 m3 einschl. Bedienungspersonal.
Menge: 5,000 Std.
DIN276_18: 599

**7.1.40 Stundenlohnarbeiten durch Radlader**
Stundenlohnarbeiten durch Baugeräte auf Anordnung des AG ausführen. Der Verrechnungssatz für das jeweilige Gerät umfasst sämtliche Aufwendungen für den Einsatz, insbesondere Gerätevorhalte- und Betriebsstoffkosten sowie sämtliche Zuschläge einschließlich der Kosten für das Bedienungspersonal.
Der Verrechnungssatz gilt für das zum Zeitpunkt des Abrufes einsatzbereit auf der Baustelle befindliche Baugerät. Vergütet werden die tatsächlich geleisteten Arbeitsstunden.
Frontlader, luftbereift bis 45 kW einschl. Bedienungspersonal.
Menge: 5,000 Std.
DIN276_18: 599

**7.1.50 Stundenlohnarbeiten durch Lastkraftwagen**
Stundenlohnarbeiten durch Lastkraftwagen auf Anordnung des AG ausführen. Der Verrechnungssatz für den jeweiligen LKW umfaßt sämtliche Aufwendungen für den Einsatz des LKW, insbesondere Gerätevorhalte- und Betriebsstoffkosten sowie sämtliche Zuschläge einschließlich der Kosten für den Fahrer.
Der Verrechnungssatz gilt für das zum Zeitpunkt des Abrufes einsatzbereit auf der Baustelle befindliche Fahrzeug. Vergütet werden die tatsächlich geleisteten Arbeitsstunden nach der tatsächlichen Nutzlast des jeweiligen LKW (ohne Erhöhung der Nutzlaststufe für Sonderfahrzeuge).
LKW-Kipper, ca. 12 t Nutzlast einschl. Bedienungspersonal.
Menge: 5,000 Std.
DIN276_18: 599

**7.1.60 Stundenlohnarbeiten durch Flächenrüttler**
Stundenlohnarbeiten durch Baugeräte auf Anordnung des AG ausführen. Der Verrechnungssatz für das jeweilige Gerät umfasst sämtliche Aufwendungen für den Einsatz, insbesondere Gerätevorhalte- und Betriebsstoffkosten sowie sämtliche Zuschläge einschließlich der Kosten für das Bedienungspersonal.
Der Verrechnungssatz gilt für das zum Zeitpunkt des Abrufes einsatzbereit auf der Baustelle befindliche Baugerät.Vergütet werden die tatsächlich geleisteten Arbeitsstunden.
Flächenrüttler (Rüttelverdichter) über 1,3 t  einschl. Bedienungspersonal.
Menge: 5,000 Std.
DIN276_18: 599

**7.1.70 Gestellung eines Pumpenagregates, 50 m³/h**
Gestellung eines Pumpenagregates (Betriebsstunden) inkl.  Schläuche bis 100 m und Betriebsstoffen. Leistung: 50 m³/Std. Die Einrichtung der Pumpe sowie erforderliches Umlegen wird im Stundenlohn BFA vergütet.
Menge: 5,000 Std.
DIN276_18: 599
